# MODIFICACI__INSTAL_LA000

- Propietat de l'arxiu: RIB Spain
- Format: FIEBDC-3/2020
- Programa: Presto 21.04
- Tipus: pressupost
- Data dels preus: 18/11/2021
- Divisa: EUR
- Despeses generals: 13 %
- Benefici industrial: 6 %
- IVA: 21 %
- Codi: MODIFICACI__INSTAL_LA000 (16/05/2011)
Import: 145155.8
Dades tècniques: Coste energético 32464159.75 MJ; Emisión de CO2 2362174.65 kg

## I Instal·lacions (16/05/2011)
Import: 145155.8
Dades tècniques: Coste energético 32464159.75 MJ; Emisión de CO2 2362174.65 kg

### IC Calefacció i climatització (16/05/2011)
Import: 113175.24
Dades tècniques: Coste energético 24898214.75 MJ; Emisión de CO2 2044875.65 kg

#### ICV Bomba de calor geotèrmica (28/03/2019)
Import: 46891

**IC1V01W01** Ut Unitat aigua-aigua bomba de calor reversible, geotèrmica NIBE F1345-60 i accesori HPAC 45 per a la producció de fred actiu. Alim (28/03/2019)
1 Ut × 25513 = 25513.00
Unitat aigua-aigua bomba de calor reversible, geotèrmica NIBE F1345-60, bomba circuladora i accesori HPAC 45 per a la producció de fred actiu. Alimentació trifàsica a 400V, potència calorífica nominal 57,70 kW amb un COP a 0/35ºC de 4,10, potència frigorífica nominal 62,1 kW con un EER a 35/10ºC de 3,86, potència sonora 51 dBA, dimensions 1800x600x620 mm, pes 353 kg.

**IC1V01W02** Ut Unitat aigua-aigua bomba de calor reversible, geotèrmica NIBE F1345-30 i accesori HPAC 45 per a la producció de fred actiu. Alim (28/03/2019)
1 Ut × 20608 = 20608.00
Unitat aigua-aigua bomba de calor reversible, geotèrmica NIBE F1345-30 i accesori HPAC 45 per a la producció de fred actiu. Alimentació trifàsica a 400V, potència calorífica nominal 30,70 kW amb un COP a 0/35ºC de 4,36, potència frigorífica nominal 32,5 kW con un EER a 35/10ºC de 4,17, potència sonora 49 dBA, dimensions 1800x600x620 mm, pes 335 kg.

**IC1V01W05** Ut Transport (28/03/2019)
1 Ut × 200 = 200.00
Transport dels equips a obra

**IC1V01W06** Ut Posada en funcionament (28/03/2019)
1 Ut × 570 = 570.00
Servei de posada en funcionament de la bomba de calor per un tècnic NIBE.

#### ICS Sistemes de conducció d'aigua (16/05/2011)
Import: 66284.24
Dades tècniques: Coste energético 24898214.75 MJ; Emisión de CO2 2044875.65 kg

**ICS01W05** PA Partida alçada d'ajudes per la retirada del dipòsit d'inèrcia, tubs/conductes/aillant existents i pel seu correcte reciclatge. (02/07/2021)
1 PA × 500 = 500.00
Partida alçada d'ajudes per la retirada del dipòsit d'inèrcia existent i pel seu correcte reciclatge, inclou el mateix concepte pels tubs i elements auxiliars a retirar.

**ICS065** U Acumulador per a calefacció i climatització de 3000 litres totalment instal·lat, inclosos suports d'obra a terrassa.
1 U × 5282.78 = 5282.78
Acumulador d'inèrcia, d'acer negre, 3000 l, altura 2325 mm, diàmetre 1660 mm, aïllament de 50 mm d'espessor amb poliuretà d'alta densitat i funda per exteriors, amb termòmetres, termòstat, boca lateral DN 400. Inclús vàlvules de tall, elements de muntatge, suports d'obra sobre terrassa i accessoris necessaris per al seu correcte funcionament.
Inclou: Replanteig. Col·locació. Connexionat. Comprovació del seu correcte funcionament.
Criteri d'amidament de projecte: Nombre d'unitats previstes, segons documentació gràfica de Projecte.
Criteri de mesura d'obra: Es mesurarà el nombre d'unitats realment executades segons especificacions de Projecte.

| Codi | Ut | Descripció | Rendiment | Preu | Import |
|---|---|---|---|---|---|
| mt38aci010w | U | Acumulador d'inèrcia, d'acer negre, 3000 l, altura 2325 mm, diàmetre 1660 mm, aïllament de 50 mm d'espessor amb poliuretà d'alta (material) | 1 | 3933 | 3933.00 |
| mt37sve010j | U | Vàlvula d'esfera de llautó niquelat per roscar de 4". (material) | 6 | 160.15 | 960.90 |
| mt38www010 | U | Material auxiliar per instal·lacions de calefacció. (material) | 1 | 50 | 50.00 |
| mo004 | h | Oficial 1ª calefactor. (mà d'obra) | 5 | 25.32 | 126.60 |
| mo103 | h | Ajudant calefactor. (mà d'obra) | 5 | 21.74 | 108.70 |
| %0200_1 | % | Costos directes complementaris | 2 % | 5179.20 | 103.58 |
|  |  | Total |  |  | 5282.78 |

**ICS01W01** U Subministre i instal·lació d'intercanviador de plaques d'acer inoxidable AISI 316, SEDICAL model UFP-63 / 67 MH 91 - H - PN10 de (01/10/2021)
1 U × 3600 = 3600.00
Subministre i instal·lació d'intercanviador de plaques d'acer inoxidable AISI 316, SEDICAL model UFP-63 / 67 MH 91 - H - PN10 de potència d'intercanvi de 115kW, referència en plànols: IPDIS, pressió màxima de treball 6 bar i temperatura màxima de 100ºC. Inclou aillament, vàlvules de tall, manòmetres, termòmetres, elements de montatge i altres accessoris necessaris pel seu correcte funcionament. Totalment muntat, connexionat i provat.

**CzCCLd90** m Climatización con tubería PP-R 100 Compuesto con FV: NIRON CLIMA SDR 11/ Serie 5, D= 90 mm (16/05/2011)
160 m × 59.46 = 9513.60
Suministro y montaje de tubo compuesto de polipropileno copolímero random PP-R 100 con fibra de vidrio (1/4)PP-R // (2/4)PP-R+FV // (1/4)PP-R, SDR 11 serie 5 de diámetro 90 mm y 8,2 mm de espesor. Tubería fabricada y certificada según Reglamento Particular de Aenor RP 01.72, accesorios fabricados y certificados según norma UNE EN 15874-3 y sistema de unión por termofusión, inserciones incorporadas y electrofusión según RP 01.72. Certificado de potabilidad Aimplas según RD 140/2003. Incluida p/p de accesorios y material auxiliar para montaje y sujeción para uso en instalaciones de climatización (sistemas agua/agua, agua/aire) con temperaturas comprendidas entre -15 °C y 70 °C. Espesor de aislamiento térmico conforme a RITE calculado mediante procedimiento alternativo según criterios de la norma UNE EN ISO 12241. Instalado con abrazaderas isofónicas Niron de goma lisa, según norma UNE EN 806-4. Presentación en barra de 4 m, color azul Niron con banda azul Niron Clima, ref. TNIRCL9011 de la serie Niron de ITALSAN.

| Codi | Ut | Descripció | Rendiment | Preu | Import |
|---|---|---|---|---|---|
| AB115090AZ | u | Material aux. sujeción: Abrazadera isofónica Niron, de goma lisa (material; 01/02/2017) | 0.7 | 4.2 | 2.94 |
| TNIRCL9011 | m | Tubo PP-R 100 Compuesto con FV: NIRON CLIMA SDR 11/ Serie 5, D= 90 x 8,2 mm (material; 21/12/2012) | 1 | 25.98 | 25.98 |
| coelPRFC32a | m2 | Aislamiento térmico: Plancha elastomérica flexible de 32 mm de espesor (material; 14/04/2015) | 0.28 | 60.05 | 16.81 |
| adcoel520 | cm3 | Adhesivo para extremos y costura longitudinal de Coquilla/Plancha elastomérica (material; 14/04/2015) | 22.22 | 0.02 | 0.44 |
| mo002 | h | Oficial 1ª calefactor. (mà d'obra; 16/05/2011) | 0.141 | 16.18 | 2.28 |
| mo053 | h | Ayudante calefactor. (mà d'obra; 16/05/2011) | 0.141 | 14.68 | 2.07 |
| %02000200 | % | Medios auxiliares | 2 % | 50.52 | 1.01 |
| NMAN90 | u | Accesorio Manguito Socket, PP-R RP, D= 90 mm (material; 01/02/2017) | 0.25 | 12.52 | 3.13 |
| NT90 | u | Accesorio Te Socket, PP-R RP, D= 90 mm (material; 01/02/2017) | 0.1 | 26.38 | 2.64 |
| NG90 | u | Accesorio Codo Socket, PP-R RP, D= 90 mm (material; 16/09/2015) | 0.1 | 21.56 | 2.16 |
|  |  | Total |  |  | 59.46 |

| Amidament | Uts. | Parcial |
|---|---|---|
| Canonades entre BC Geotèrmia i dipòsit d'inèrcia teulat | 110 | 110.00 |
| Canonades entre equips BC Geotèrmica | 20 | 20.00 |
| Canonades entre col·lector de pous i BC geotèrmia | 30 | 30.00 |
| Subtotal |  | 160.00 |
| Total |  | 160 |

**NAA010a** m Aïllament tèrmic de canonades.
100 m × 50.22 = 5022.00
Aïllament tèrmic de canonada en instal·lació exterior de climatització, col·locada superficialment, per la distribució de fluids freds i calents (de 0°C a +10°C i de +40°C a +60°C respectivament), format per camisa aïllant cilíndrica modelada de llana de vidre, oberta longitudinalment per la generatriu, de 89,0 mm de diàmetre interior i 50,0 mm de gruix, protecció amb emulsió asfàltica i revestiment de xapa d'alumini.
Inclou: Preparació de la superfície suport. Replanteig i tall de l'aïllament. Col·locació de l'aïllament. Execució del revestiment d'alumini sobre la superfície de l'aïllament.
Criteri d'amidament de projecte: Longitud mesurada segons documentació gràfica de Projecte.
Criteri de mesura d'obra: Es mesurarà la longitud realment executada segons especificacions de Projecte.

| Codi | Ut | Descripció | Rendiment | Preu | Import |
|---|---|---|---|---|---|
| mt17coe080hc | m | Camisa aïllant cilíndrica modelada de llana de vidre, oberta longitudinalment per la generatriu, de 89 mm de diàmetre interior i (material) | 1.05 | 12.97 | 13.62 |
| mt17coe120 | kg | Emulsió asfàltica per a protecció de camises aïllants de llana de vidre, tipus ED segons UNE 104231. (material) | 0.594 | 2.04 | 1.21 |
| mt17coe150 | m² | Xapa d'alumini de 0,6 mm d'espessor, col·locada, vorejada, solapada i reblada, per a recobriment de canonades prèviament aïllade (material) | 0.594 | 43.26 | 25.70 |
| mo054 | h | Oficial 1ª muntador d'aïllaments. (mà d'obra) | 0.185 | 25.32 | 4.68 |
| mo101 | h | Ajudant muntador d'aïllaments. (mà d'obra) | 0.185 | 21.77 | 4.03 |
| %0200_1 | % | Costos directes complementaris | 2 % | 49.24 | 0.98 |
|  |  | Total |  |  | 50.22 |

**NAA010b** m Aïllament tèrmic de canonades.
60 m × 17.78 = 1066.80
Aïllament tèrmic de canonada en instal·lació interior de climatització, col·locada superficialment, per la distribució de fluids freds i calents (de 0°C a +10°C i de +40°C a +60°C respectivament), format per camisa aïllant elastomèrica, de 89,0 mm de diàmetre interior i 30,0 mm de gruix, amb un tall longitudinal per a facilitar el seu muntatge.
Inclou: Preparació de la superfície suport. Replanteig i tall de l'aïllament. Col·locació de l'aïllament.
Criteri d'amidament de projecte: Longitud mesurada segons documentació gràfica de Projecte.
Criteri de mesura d'obra: Es mesurarà la longitud realment executada segons especificacions de Projecte.

| Codi | Ut | Descripció | Rendiment | Preu | Import |
|---|---|---|---|---|---|
| mt17crw030tb | m | Camisa aïllant elastomèrica, de 89 mm de diàmetre interior i 30 mm de gruix; amb un tall longitudinal per a facilitar el seu (material) | 1.05 | 8.3 | 8.72 |
| mo054 | h | Oficial 1ª muntador d'aïllaments. | 0.185 | 25.32 | 4.68 |
| mo101 | h | Ajudant muntador d'aïllaments. | 0.185 | 21.77 | 4.03 |
| %0200_1 | % | Costos directes complementaris | 2 % | 17.43 | 0.35 |
|  |  | Total |  |  | 17.78 |

**CzCCLd63** m Climatización con tubería PP-R 100 Compuesto con FV: NIRON CLIMA SDR 11/ Serie 5, D= 63 mm (16/05/2011)
10 m × 36.92 = 369.20
Suministro y montaje de tubo compuesto de polipropileno copolímero random PP-R 100 con fibra de vidrio (1/4)PP-R // (2/4)PP-R+FV // (1/4)PP-R, SDR 11 serie 5 de diámetro 63 mm y 5,8 mm de espesor. Tubería fabricada y certificada según Reglamento Particular de Aenor RP 01.72, accesorios fabricados y certificados según norma UNE EN 15874-3 y sistema de unión por termofusión, inserciones incorporadas y electrofusión según RP 01.72. Certificado de potabilidad Aimplas según RD 140/2003. Incluida p/p de accesorios y material auxiliar para montaje y sujeción para uso en instalaciones de climatización (sistemas agua/agua, agua/aire) con temperaturas comprendidas entre -15 °C y 70 °C. Espesor de aislamiento térmico conforme a RITE calculado mediante procedimiento alternativo según criterios de la norma UNE EN ISO 12241. Instalado con abrazaderas isofónicas Niron de goma lisa, según norma UNE EN 806-4. Presentación en barra de 4 m, color azul Niron con banda azul Niron Clima, ref. TNIRCL6311 de la serie Niron de ITALSAN.

| Codi | Ut | Descripció | Rendiment | Preu | Import |
|---|---|---|---|---|---|
| AB115060AZ | u | Material aux. sujeción: Abrazadera isofónica Niron, de goma lisa (material; 01/02/2017) | 1.03 | 3.01 | 3.10 |
| TNIRCL6311 | m | Tubo PP-R 100 Compuesto con FV: NIRON CLIMA SDR 11/ Serie 5, D= 63 x 5,8 mm (material; 01/02/2017) | 1 | 13.69 | 13.69 |
| coelPRFC32a | m2 | Aislamiento térmico: Plancha elastomérica flexible de 32 mm de espesor | 0.2 | 60.05 | 12.01 |
| adcoel520 | cm3 | Adhesivo para extremos y costura longitudinal de Coquilla/Plancha elastomérica | 22.22 | 0.02 | 0.44 |
| mo002 | h | Oficial 1ª calefactor. | 0.135 | 16.18 | 2.18 |
| mo053 | h | Ayudante calefactor. | 0.135 | 14.68 | 1.98 |
| %02000200 | % | Medios auxiliares | 2 % | 33.40 | 0.67 |
| NMAN63 | u | Accesorio Manguito Socket, PP-R 80, D= 63 mm (material; 01/02/2017) | 0.25 | 4.44 | 1.11 |
| NG63 | u | Accesorio Codo Socket, PP-R 80, D= 63 mm (material; 01/02/2017) | 0.1 | 7.35 | 0.74 |
| NT63 | u | Accesorio Te Socket, PP-R 80, D= 63 mm (material; 01/02/2017) | 0.1 | 9.98 | 1.00 |
|  |  | Total |  |  | 36.92 |

**NAA010c** m Aïllament tèrmic de canonades.
10 m × 14.83 = 148.30
Aïllament tèrmic de canonada en instal·lació interior de climatització, col·locada superficialment, per la distribució de fluids freds i calents (de 0°C a +10°C i de +40°C a +60°C respectivament), format per camisa aïllant elastomèrica, de 60,0 mm de diàmetre interior i 30,0 mm de gruix, amb un tall longitudinal per a facilitar el seu muntatge.
Inclou: Preparació de la superfície suport. Replanteig i tall de l'aïllament. Col·locació de l'aïllament.
Criteri d'amidament de projecte: Longitud mesurada segons documentació gràfica de Projecte.
Criteri de mesura d'obra: Es mesurarà la longitud realment executada segons especificacions de Projecte.

| Codi | Ut | Descripció | Rendiment | Preu | Import |
|---|---|---|---|---|---|
| mt17crw030rb | m | Camisa aïllant elastomèrica, de 60 mm de diàmetre interior i 30 mm de gruix; amb un tall longitudinal per a facilitar el seu (material) | 1.05 | 6.31 | 6.63 |
| mo054 | h | Oficial 1ª muntador d'aïllaments. | 0.168 | 25.32 | 4.25 |
| mo101 | h | Ajudant muntador d'aïllaments. | 0.168 | 21.77 | 3.66 |
| %0200_1 | % | Costos directes complementaris | 2 % | 14.54 | 0.29 |
|  |  | Total |  |  | 14.83 |

**CzCCLd50** m Climatización con tubería PP-R 100 Compuesto con FV: NIRON CLIMA SDR 11/ Serie 5, D= 50 mm (16/05/2011)
20 m × 28.64 = 572.80
Suministro y montaje de tubo compuesto de polipropileno copolímero random PP-R 100 con fibra de vidrio (1/4)PP-R // (2/4)PP-R+FV // (1/4)PP-R, SDR 11 serie 5 de diámetro 50 mm y 4,6 mm de espesor. Tubería fabricada y certificada según Reglamento Particular de Aenor RP 01.72, accesorios fabricados y certificados según norma UNE EN 15874-3 y sistema de unión por termofusión, inserciones incorporadas y electrofusión según RP 01.72. Certificado de potabilidad Aimplas según RD 140/2003. Incluida p/p de accesorios y material auxiliar para montaje y sujeción para uso en instalaciones de climatización (sistemas agua/agua, agua/aire) con temperaturas comprendidas entre -15 °C y 70 °C. Espesor de aislamiento térmico conforme a RITE calculado mediante procedimiento alternativo según criterios de la norma UNE EN ISO 12241. Instalado con abrazaderas isofónicas Niron de goma lisa, según norma UNE EN 806-4. Presentación en barra de 4 m, color azul Niron con banda azul Niron Clima, ref. TNIRCL5011 de la serie Niron de ITALSAN.

| Codi | Ut | Descripció | Rendiment | Preu | Import |
|---|---|---|---|---|---|
| AB115048AZ | u | Material aux. sujeción: Abrazadera isofónica Niron, de goma lisa (material; 01/02/2017) | 1.28 | 2.56 | 3.28 |
| TNIRCL5011 | m | Tubo PP-R 100 Compuesto con FV: NIRON CLIMA SDR 11/ Serie 5, D= 50 x 4,6 mm (material; 01/02/2017) | 1 | 8.88 | 8.88 |
| coelPRFC32a | m2 | Aislamiento térmico: Plancha elastomérica flexible de 32 mm de espesor | 0.16 | 60.05 | 9.61 |
| adcoel520 | cm3 | Adhesivo para extremos y costura longitudinal de Coquilla/Plancha elastomérica | 22.22 | 0.02 | 0.44 |
| mo002 | h | Oficial 1ª calefactor. | 0.135 | 16.18 | 2.18 |
| mo053 | h | Ayudante calefactor. | 0.135 | 14.68 | 1.98 |
| %02000200 | % | Medios auxiliares | 2 % | 26.37 | 0.53 |
| NMAN50 | u | Accesorio Manguito Socket, PP-R 80, D= 50 mm (material; 01/02/2017) | 0.25 | 2.73 | 0.68 |
| NT50 | u | Accesorio Te Socket, PP-R 80, D= 50 mm (material; 01/02/2017) | 0.1 | 6.12 | 0.61 |
| NG50 | u | Accesorio Codo Socket, PP-R 80, D= 50 mm (material; 01/02/2017) | 0.1 | 4.45 | 0.45 |
|  |  | Total |  |  | 28.64 |

**NAA010d** m Aïllament tèrmic de canonades.
20 m × 13.5 = 270.00
Aïllament tèrmic de canonada en instal·lació interior de climatització, col·locada superficialment, per la distribució de fluids freds i calents (de 0°C a +10°C i de +40°C a +60°C respectivament), format per camisa aïllant elastomèrica, de 48,0 mm de diàmetre interior i 30,0 mm de gruix, amb un tall longitudinal per a facilitar el seu muntatge.
Inclou: Preparació de la superfície suport. Replanteig i tall de l'aïllament. Col·locació de l'aïllament.
Criteri d'amidament de projecte: Longitud mesurada segons documentació gràfica de Projecte.
Criteri de mesura d'obra: Es mesurarà la longitud realment executada segons especificacions de Projecte.

| Codi | Ut | Descripció | Rendiment | Preu | Import |
|---|---|---|---|---|---|
| mt17crw030qb | m | Camisa aïllant elastomèrica, de 48 mm de diàmetre interior i 30 mm de gruix; amb un tall longitudinal per a facilitar el seu (material) | 1.05 | 5.61 | 5.89 |
| mo054 | h | Oficial 1ª muntador d'aïllaments. | 0.156 | 25.32 | 3.95 |
| mo101 | h | Ajudant muntador d'aïllaments. | 0.156 | 21.77 | 3.40 |
| %0200_1 | % | Costos directes complementaris | 2 % | 13.24 | 0.26 |
|  |  | Total |  |  | 13.5 |

**CzCCLd40** m Climatización con tubería PP-R 100 Compuesto con FV: NIRON CLIMA SDR 11/ Serie 5, D= 40 mm (16/05/2011)
20 m × 22.17 = 443.40
Suministro y montaje de tubo compuesto de polipropileno copolímero random PP-R 100 con fibra de vidrio (1/4)PP-R // (2/4)PP-R+FV // (1/4)PP-R, SDR 11 serie 5 de diámetro 40 mm y 3,7 mm de espesor. Tubería fabricada y certificada según Reglamento Particular de Aenor RP 01.72, accesorios fabricados y certificados según norma UNE EN 15874-3 y sistema de unión por termofusión, inserciones incorporadas y electrofusión según RP 01.72. Certificado de potabilidad Aimplas según RD 140/2003. Incluida p/p de accesorios y material auxiliar para montaje y sujeción para uso en instalaciones de climatización (sistemas agua/agua, agua/aire) con temperaturas comprendidas entre -15 °C y 70 °C. Espesor de aislamiento térmico conforme a RITE calculado mediante procedimiento alternativo según criterios de la norma UNE EN ISO 12241. Instalado con abrazaderas isofónicas Niron de goma lisa, según norma UNE EN 806-4. Presentación en barra de 4 m, color azul Niron con banda azul Niron Clima, ref. TNIRCL4011 de la serie Niron de ITALSAN.

| Codi | Ut | Descripció | Rendiment | Preu | Import |
|---|---|---|---|---|---|
| AB115040AZ | u | Material aux. sujeción: Abrazadera isofónica Niron, de goma lisa (material; 01/02/2017) | 1.54 | 1.67 | 2.57 |
| TNIRCL4011 | m | Tubo PP-R 100 Compuesto con FV: NIRON CLIMA SDR 11/ Serie 5, D= 40 x 3,7 mm (material; 01/02/2017) | 1 | 6.33 | 6.33 |
| coelPRFC32a | m2 | Aislamiento térmico: Plancha elastomérica flexible de 32 mm de espesor | 0.13 | 60.05 | 7.81 |
| adcoel520 | cm3 | Adhesivo para extremos y costura longitudinal de Coquilla/Plancha elastomérica | 22.22 | 0.02 | 0.44 |
| mo002 | h | Oficial 1ª calefactor. | 0.12 | 16.18 | 1.94 |
| mo053 | h | Ayudante calefactor. | 0.12 | 14.68 | 1.76 |
| %02000200 | % | Medios auxiliares | 2 % | 20.85 | 0.42 |
| NMAN40 | u | Accesorio Manguito Socket, PP-R 80, D= 40 mm (material; 01/02/2017) | 0.25 | 1.6 | 0.40 |
| NG40 | u | Accesorio Codo Socket, PP-R 80, D= 40 mm (material; 01/02/2017) | 0.1 | 2.16 | 0.22 |
| NT40 | u | Accesorio Te Socket, PP-R 80, D= 40 mm (material; 01/02/2017) | 0.1 | 2.79 | 0.28 |
|  |  | Total |  |  | 22.17 |

**NAA010e** m Aïllament tèrmic de canonades.
20 m × 12.6 = 252.00
Aïllament tèrmic de canonada en instal·lació interior de climatització, col·locada superficialment, per la distribució de fluids freds i calents (de 0°C a +10°C i de +40°C a +60°C respectivament), format per camisa aïllant elastomèrica, de 42,0 mm de diàmetre interior i 30,0 mm de gruix, amb un tall longitudinal per a facilitar el seu muntatge.
Inclou: Preparació de la superfície suport. Replanteig i tall de l'aïllament. Col·locació de l'aïllament.
Criteri d'amidament de projecte: Longitud mesurada segons documentació gràfica de Projecte.
Criteri de mesura d'obra: Es mesurarà la longitud realment executada segons especificacions de Projecte.

| Codi | Ut | Descripció | Rendiment | Preu | Import |
|---|---|---|---|---|---|
| mt17crw030pb | m | Camisa aïllant elastomèrica, de 42 mm de diàmetre interior i 30 mm de gruix; amb un tall longitudinal per a facilitar el seu (material) | 1.05 | 5.03 | 5.28 |
| mo054 | h | Oficial 1ª muntador d'aïllaments. | 0.15 | 25.32 | 3.80 |
| mo101 | h | Ajudant muntador d'aïllaments. | 0.15 | 21.77 | 3.27 |
| %0200_1 | % | Costos directes complementaris | 2 % | 12.35 | 0.25 |
|  |  | Total |  |  | 12.6 |

**CzCCLd32** m Climatización con tubería PP-R 100 Compuesto con FV: NIRON CLIMA SDR 11/ Serie 5, D= 32 mm (16/05/2011)
10 m × 16.27 = 162.70
Suministro y montaje de tubo compuesto de polipropileno copolímero random PP-R 100 con fibra de vidrio (1/4)PP-R // (2/4)PP-R+FV // (1/4)PP-R, SDR 11 serie 5 de diámetro 32 mm y 2,9 mm de espesor. Tubería fabricada y certificada según Reglamento Particular de Aenor RP 01.72, accesorios fabricados y certificados según norma UNE EN 15874-3 y sistema de unión por termofusión, inserciones incorporadas y electrofusión según RP 01.72. Certificado de potabilidad Aimplas según RD 140/2003. Incluida p/p de accesorios y material auxiliar para montaje y sujeción para uso en instalaciones de climatización (sistemas agua/agua, agua/aire) con temperaturas comprendidas entre -15 °C y 70 °C. Espesor de aislamiento térmico conforme a RITE calculado mediante procedimiento alternativo según criterios de la norma UNE EN ISO 12241. Instalado con abrazaderas isofónicas Niron de goma lisa, según norma UNE EN 806-4. Presentación en barra de 4 m, color azul Niron con banda azul Niron Clima, ref. TNIRCL3211 de la serie Niron de ITALSAN.

| Codi | Ut | Descripció | Rendiment | Preu | Import |
|---|---|---|---|---|---|
| AB115035AZ | u | Material aux. sujeción: Abrazadera isofónica Niron, de goma lisa (material; 01/02/2017) | 1.92 | 1.4 | 2.69 |
| TNIRCL3211 | m | Tubo PP-R 100 Compuesto con FV: NIRON CLIMA SDR 11/ Serie 5, D= 32 x 2,9 mm (material; 01/02/2017) | 1 | 3.98 | 3.98 |
| coelPRFC25a | m2 | Aislamiento térmico: Plancha elastomérica flexible de 25 mm de espesor (material; 14/04/2015) | 0.1 | 47.41 | 4.74 |
| adcoel520 | cm3 | Adhesivo para extremos y costura longitudinal de Coquilla/Plancha elastomérica | 18.26 | 0.02 | 0.37 |
| mo002 | h | Oficial 1ª calefactor. | 0.12 | 16.18 | 1.94 |
| mo053 | h | Ayudante calefactor. | 0.12 | 14.68 | 1.76 |
| %02000200 | % | Medios auxiliares | 2 % | 15.48 | 0.31 |
| NMAN32 | u | Accesorio Manguito Socket, PP-R 80, D= 32 (material; 01/02/2017) | 0.25 | 0.89 | 0.22 |
| NG32 | u | Accesorio Codo Socket, PP-R 80, D= 32 mm (material; 01/02/2017) | 0.1 | 1.13 | 0.11 |
| NT32 | u | Accesorio Te Socket, PP-R 80, D= 32 mm (material; 01/02/2017) | 0.1 | 1.5 | 0.15 |
|  |  | Total |  |  | 16.27 |

**NAA010** m Aïllament tèrmic de canonades.
10 m × 11.35 = 113.50
Aïllament tèrmic de canonada en instal·lació interior de climatització, col·locada superficialment, per la distribució de fluids freds i calents (de 0°C a +10°C i de +40°C a +60°C respectivament), format per camisa aïllant elastomèrica, de 33,0 mm de diàmetre interior i 25,0 mm de gruix, amb un tall longitudinal per a facilitar el seu muntatge.
Inclou: Preparació de la superfície suport. Replanteig i tall de l'aïllament. Col·locació de l'aïllament.
Criteri d'amidament de projecte: Longitud mesurada segons documentació gràfica de Projecte.
Criteri de mesura d'obra: Es mesurarà la longitud realment executada segons especificacions de Projecte.

| Codi | Ut | Descripció | Rendiment | Preu | Import |
|---|---|---|---|---|---|
| mt17crw030oa | m | Camisa aïllant elastomèrica, de 33 mm de diàmetre interior i 25 mm de gruix; amb un tall longitudinal per a facilitar el seu (material) | 1.05 | 4.63 | 4.86 |
| mo054 | h | Oficial 1ª muntador d'aïllaments. | 0.133 | 25.32 | 3.37 |
| mo101 | h | Ajudant muntador d'aïllaments. | 0.133 | 21.77 | 2.90 |
| %0200_1 | % | Costos directes complementaris | 2 % | 11.13 | 0.22 |
|  |  | Total |  |  | 11.35 |

**ICS01W04** U Bomba circuladora electrònica, model MAGNA3 40-150F "GRUNDFOS", índex d'eficiència energètica IEE 0,18, connexions G 2", pressió (18/12/2019)
1 U × 2859 = 2859.00
Bomba circuladora electrònica, model MAGNA3 40-150F "GRUNDFOS", índex d'eficiència energètica IEE 0,18, connexions G 2", pressió màxima 10 bar, panell de control del mode de funcionament amb selecció entre pressió proporcional, temperatura diferencial, pressió constant, temperatura constant, corba constant, cabal constant, AUTOADAPT, FLOWADAPT, FLOWLIMIT, apta per a temperatures des de -10 fins 110°C, motor amb alimentació monofàsica, protecció IPX4D i aïllament classe F.

**ICS01W02** PA Partida alçada per el subministre i muntatge dels accesoris hidràulics necessàris pel correcte funcionament del sistema hidràuli (04/05/2018)
1 PA × 1000 = 1000.00
Partida alçada per el subministre i muntatge dels accesoris hidràulics necessàris pel correcte funcionament del sistema hidràulic de climatització grafiats en els plànols i esquemes hidràulics. Inclou la adaptació dels diferents elements existents a la nova instal·lació. Aquesta partida alçada inclou: - Col·lector d'impulsió i de retorn per a dos circuits - Vàlvules de bola - Vàlvules antirretorn - Vàlvules d'equilibrat - Managuets antivibratoris per les bombes - Filtres - Ponts manomètrics, amb claus de tall - Sondes de temperatura - Vàlvules de seguretat - Termòmetres - Manòmetres

**ICS01W03** PA Partida alçada d'ajudes del cablejat dels diferents elements del sistema de conducció d'aigua amb el sistema de control. Aquesta (02/07/2021)
1 PA × 500 = 500.00
Partida alçada d'ajudes del cablejat dels diferents elements del sistema de conducció d'aigua amb el sistema de control. Aquesta partida inclou: - Cablejat de les bombes circuladores. - Instal·lació i cablejat de les sondes de temperatura.

**ICS01W10** PA Partida alçada de proves hidràuliques de pous i conduccions existents segons instruccions de projecte i UNE- ENV 12.108
1 PA × 1000 = 1000.00
Aquestes són: - d'integritat dels circuits: entrar-hi aigua i comprovar que no s'escola per enlloc desapareixent a cada sonda una per una. - de circulació pels tubs de cada pou. Inserir una bomba circuladora al circuit de cada sonda (una per una fins a completar les 10 o totes alhora si entra dins les possibilitats de l'instal·lador) i fer-hi recircular aigua al cabal de projecte (uns 24 l/min per cada sonda). Seria ideal registrar la temperatura a la que s'estabilitza l'aigua. Tant si la primera de les proves es fés individualment com, més probablement, amb un parell de circuits (a poder ser distanciats) calgui esmerçar uns 30 minuts i registrar la temperatura, amb la resta amb 5-10 minuts de recirculació n'hi hauria prou. Si es detecten problemes: caldrà fer la prova individualment. Hi ha un cabalímetre per cada sonda. - d'inspecció per prova dels tubs de la instal·lació. Com bé diu el projecte del 2013, cal seguir la norma UNE-ENV 12.108 per a conduccions plàstiques que descriu 2 procediments (a escollir-ne 1) amb una pressió de prova manomètrica màxima de 6 bars a l'arqueta dels pous

| Codi | Ut | Descripció | Quantitat | Preu | Import |
|---|---|---|---|---|---|
| ICS01W20 | U | Partida alçada Solució anticongelant aigua-monoetilenglicol concentració d'anticongelant (aprox 600l al 30%) | 1 | 1500 | 1500.00 |

**ICS01W30** U Vasos Expansió Circuits Geotèrmia i Clima
1 U × 1500 = 1500.00
Inclou els vasos d'expansió tipus Sedical S seleccionats, S-25, S-140 i S-200 (exterior), així com els elements auxiliars adients: vàlvula de seguretat, aixetes, anti-retorn i filtres.

**ICS01W40** U Bomba de circulació "GRUNDFOS" 50-120 F
4 U × 3578.81 = 14315.24
Bomba circuladora electrònica, model 99221336 MAGNA1 50-120 F "GRUNDFOS", índex d'eficiència energètica EEI 0,21, pes 18,3 kg, connexions DN 50 mm, pressió màxima 6/10 bar, de 280 mm de longitud, control i supervisió remota amb una sortida de relé i una entrada digital, control des de smartphone o tablet mitjançant l'App Grundfos GO Remote per IOS (iPhone i iPad) i Android, panell de control del mode de funcionament amb selecció entre 3 velocitats, 3 modes de pressió constant i 3 modes de pressió proporcional, apta per a temperatures des de -10 fins 110°C, motor amb alimentació monofàsica, protecció IPX4D i aïllament classe F, amb contrabrides amb connexions DN 50 mm x DN 50 mm, 96569185. Inclús pont de manòmetres format per manòmetre, vàlvules d'esfera i canonada de coure; elements de muntatge; caixa de connexions elèctriques amb condensador i accessoris necessaris per al seu correcte funcionament.
Inclou: Replanteig. Col·locació de la bomba de circulació. Connexió a la xarxa de distribució. Comprovació del seu correcte funcionament.
Criteri d'amidament de projecte: Nombre d'unitats previstes, segons documentació gràfica de Projecte.
Criteri de mesura d'obra: Es mesurarà el nombre d'unitats realment executades segons especificacions de Projecte.

| Codi | Ut | Descripció | Rendiment | Preu |
|---|---|---|---|---|
| mt37gru016hd | U | Bomba circuladora electrònica, model 99221336 MAGNA1 50-120 F "GRUNDFOS", índex d'eficiència energètica EEI 0,21, pes 18,3 kg, connexions DN 50 mm, pressió màxima 6/10 bar, de 280 mm de longitud, control i supervisió remota amb una sortida de relé i una entrada digital, control des de smartphone o tablet mitjançant l'App Grundfos GO Remote per IOS (iPhone i iPad) i Android, panell de control del mode de funcionament amb selecció entre 3 velocitats, 3 modes de pressió constant i 3 modes de pressió proporcional, apta per a temperatures des de -10 fins 110°C, motor amb alimentació monofàsica, protecció IPX4D i aïllament classe F. (material) | 1 | 2693 |
| mt37gru508cc | U | Contrabrida amb connexions DN 50 mm x DN 50 mm, 96569185 "GRUNDFOS", amb junt, cargols i femelles. (material) | 2 | 45 |
| mt37sve005f | U | Vàlvula d'esfera, DN 50 mm, cos de ferro i bola de llautó, amb brides. (material) | 2 | 133.88 |
| mt37www060h | U | Filtre retenidor de residus de llautó, amb tamís d'acer inoxidable amb perforacions de 0,5 mm de diàmetre, amb rosca de 2", per a una pressió màxima de treball de 16 bar i una temperatura màxima de 110°C. (material) | 1 | 42.57 |
| mt37svr020c | U | Vàlvula de retenció de doble clapeta, amb cos de ferro colat i clapeta, eix i ressort d'acer inoxidable, DN 50 mm, PN 16 atm. (material) | 1 | 32.8 |
| mt37www040c | U | Maneguet antivibració, de goma, amb brides DN 50 mm, per a una pressió màxima de treball de 10 bar. (material) | 2 | 27.65 |
| mt42www040 | U | Manòmetre amb bany de glicerina i diàmetre d'esfera de 100 mm, amb presa vertical, per a muntatge roscat de 1/2", escala de pressió de 0 a 5 bar. (material) | 1 | 11 |
| mt37sve010b | U | Vàlvula d'esfera de llautó niquelat per roscar de 1/2". (material) | 2 | 4.13 |
| mt37tca010ba | m | Tub de coure rígid amb paret de 1 mm de gruix i 13/15 mm de diàmetre, segons UNE-EN 1057. (material) | 0.35 | 4.82 |
| mt35aia090mb | m | Tub rígid de PVC, endollable, corbable en calent, de color negre, de 20 mm de diàmetre nominal, per a canalització fixa en superfície. Resistència a la compressió 1250 N, resistència a l'impacte 2 joules, temperatura de treball -5°C fins 60°C, amb grau de protecció IP547 segons UNE 20324, propietats elèctriques: aïllant, no propagador de la flama. Segons UNE-EN 61386-1 i UNE-EN 61386-22. Inclús abraçadores, elements de subjecció i accessoris (corbes, maneguets, tes, colzes i corbes flexibles). (material) | 3 | 1.14 |
| mt35cun040ab | m | Cable unipolar H07V-K, sent la seva tensió assignada de 450/750 V, reacció al foc classe Eca segons UNE-EN 50575, amb conductor multifilar de coure classe 5 (-K) de 2,5 mm² de secció, amb aïllament de PVC (V). Segons UNE 21031-3. (material) | 9 | 0.66 |
| mt37gru600a | U | Posada en marxa de la bomba circuladora, "GRUNDFOS". (material) | 1 | 129 |
| mo005 | h | Oficial 1ª instal·lador de climatització. (mà d'obra) | 3.461 | 26.41 |
| mo104 | h | Ajudant instal·lador de climatització. (mà d'obra) | 3.461 | 22.7 |
| %0200 | % | Costos directes complementaris | 2 % |  |

Dades tècniques: Coste energético 3257419.25 MJ; Emisión de CO2 268122.95 kg

**ICS01W41** U Bomba de circulació "GRUNDFOS" 65-120 F
3 U × 4285.44 = 12856.32
Bomba circuladora electrònica, model 99221374 MAGNA1 65-120 F "GRUNDFOS", índex d'eficiència energètica EEI 0,18, pes 21,8 kg, connexions DN 65 mm, pressió màxima 6/10 bar, de 340 mm de longitud, control i supervisió remota amb una sortida de relé i una entrada digital, control des de smartphone o tablet mitjançant l'App Grundfos GO Remote per IOS (iPhone i iPad) i Android, panell de control del mode de funcionament amb selecció entre 3 velocitats, 3 modes de pressió constant i 3 modes de pressió proporcional, apta per a temperatures des de -10 fins 110°C, motor amb alimentació monofàsica, protecció IPX4D i aïllament classe F, amb contrabrides amb connexions DN 65 mm x DN 65 mm, 96569186. Inclús pont de manòmetres format per manòmetre, vàlvules d'esfera i canonada de coure; elements de muntatge; caixa de connexions elèctriques amb condensador i accessoris necessaris per al seu correcte funcionament.
Inclou: Replanteig. Col·locació de la bomba de circulació. Connexió a la xarxa de distribució. Comprovació del seu correcte funcionament.
Criteri d'amidament de projecte: Nombre d'unitats previstes, segons documentació gràfica de Projecte.
Criteri de mesura d'obra: Es mesurarà el nombre d'unitats realment executades segons especificacions de Projecte.

| Codi | Ut | Descripció | Rendiment | Preu |
|---|---|---|---|---|
| mt37gru017ee | U | Bomba circuladora electrònica, model 99221374 MAGNA1 65-120 F "GRUNDFOS", índex d'eficiència energètica EEI 0,18, pes 21,8 kg, connexions DN 65 mm, pressió màxima 6/10 bar, de 340 mm de longitud, control i supervisió remota amb una sortida de relé i una entrada digital, control des de smartphone o tablet mitjançant l'App Grundfos GO Remote per IOS (iPhone i iPad) i Android, panell de control del mode de funcionament amb selecció entre 3 velocitats, 3 modes de pressió constant i 3 modes de pressió proporcional, apta per a temperatures des de -10 fins 110°C, motor amb alimentació monofàsica, protecció IPX4D i aïllament classe F. (material) | 1 | 3276 |
| mt37gru508dd | U | Contrabrida amb connexions DN 65 mm x DN 65 mm, 96569186 "GRUNDFOS", amb junt, cargols i femelles. (material) | 2 | 51 |
| mt37sve005h | U | Vàlvula d'esfera, DN 65 mm, cos de ferro i bola de llautó, amb brides. (material) | 2 | 163.78 |
| mt37www060j | U | Filtre retenidor de residus de llautó, amb tamís d'acer inoxidable amb perforacions de 0,5 mm de diàmetre, amb rosca de 2 1/2", per a una pressió màxima de treball de 16 bar i una temperatura màxima de 110°C. (material) | 1 | 56.21 |
| mt37svr020d | U | Vàlvula de retenció de doble clapeta, amb cos de ferro colat i clapeta, eix i ressort d'acer inoxidable, DN 65 mm, PN 16 atm. (material) | 1 | 41.55 |
| mt37www040d | U | Maneguet antivibració, de goma, amb brides DN 65 mm, per a una pressió màxima de treball de 10 bar. (material) | 2 | 35.44 |
| mt42www040 | U | Manòmetre amb bany de glicerina i diàmetre d'esfera de 100 mm, amb presa vertical, per a muntatge roscat de 1/2", escala de pres | 1 | 11 |
| mt37sve010b | U | Vàlvula d'esfera de llautó niquelat per roscar de 1/2". | 2 | 4.13 |
| mt37tca010ba | m | Tub de coure rígid amb paret de 1 mm de gruix i 13/15 mm de diàmetre, segons UNE-EN 1057. | 0.35 | 4.82 |
| mt35aia090mb | m | Tub rígid de PVC, endollable, corbable en calent, de color negre, de 20 mm de diàmetre nominal, per a canalització fixa en super | 3 | 1.14 |
| mt35cun040ab | m | Cable unipolar H07V-K, sent la seva tensió assignada de 450/750 V, reacció al foc classe Eca segons UNE-EN 50575, amb conductor | 9 | 0.66 |
| mt37gru600a | U | Posada en marxa de la bomba circuladora, "GRUNDFOS". | 1 | 129 |
| mo005 | h | Oficial 1ª instal·lador de climatització. | 3.461 | 26.41 |
| mo104 | h | Ajudant instal·lador de climatització. | 3.461 | 22.7 |
| %0200 | % | Costos directes complementaris | 2 % |  |

Dades tècniques: Coste energético 3956179.25 MJ; Emisión de CO2 324127.95 kg

**ICS01W42** U Sensor de temperatura
7 U × 216.8 = 1517.60
Sensor de temperatura de retorn per comptatge tèrmic de les bombes circuladores Magna3 50-120F i Magna3 65-120 F. RPI/---0-10b/1/ F/M2.00-X/EG6/--/---/SC-1

**ICS01W50** U Comptador tèrmic
1 U × 1624 = 1624.00
Calorimetre per Calor/Fred Kamstrup Multical 602 Caudalimetre Ultrasonic bridat DN90 ULTRAFLOW per calor/fred (2ºC - 130ºC) Cable de connexio entre caudalimetre i integrador de 2,5m Alimentació 230V 2 Sondes de temperatura PT500 de 1,5m amb les corresponents vaines Port óptic per lectura de registres historics Suport pla per la instal·lació del integrador en paret Tarja de comunicació MBus. Cumpliment de la normativa MID R.D 889/2006 Inclòs el muntatge.

**ISC01W51** U Comptadors elèctrics
1 U × 295 = 295.00
Inclou: Mesurador electric trifàssic Circutor CEM-C31-485-T1-MID 171 € Mesura de corrent amb transformadors /5. Comunicación RS-485 (Modbus-RTU) Compleix directiva MID. Conjunt de toroidals trifàssics 50/5 58 € de nucli obert tipus Circutor TDX. Inclou els 3 toroidals de mesura. Conjunt de toroidals trifàssics 150/5 66 € de nucli obert tipus Circutor TCX. Inclou els 3 toroidals de mesura.

### IE Elèctriques
Import: 7557.56
Dades tècniques: Coste energético 7565945 MJ; Emisión de CO2 317299 kg

#### IE01W001 Proteccions
Import: 4190.42
Dades tècniques: Coste energético 560440 MJ; Emisión de CO2 29590 kg

**mt35cgm040m** U Caixa encastable amb porta opaca, per allotjament del interruptor de control de potència (ICP) en compartiment independent i pre
1 U × 27.98 = 27.98
Caixa encastable amb porta opaca, per allotjament del interruptor de control de potència (ICP) en compartiment independent i precintable i els interruptors de protecció de la instal·lació, 1 fila de 4 mòduls (ICP) + 2 files de 24 mòduls. Fabricada en ABS autoextingible, amb grau de protecció IP40, doble aïllament (classe II), color blanc RAL 9010. Segons UNE-EN 60670-1.

**IEX210** U Interruptor-seccionador amb comandament rotatiu, tetrapolar (4P), intensitat nominal 80 A, amb fusible de 80 A, de 105x123x92 mm
1 U × 120.42 = 120.42
Interruptor-seccionador amb comandament rotatiu, tetrapolar (4P), intensitat nominal 80 A, amb fusible de 80 A, de 105x123x92 mm. Totalment muntat, connexionat i provat.
Inclou: Muntatge i connexionat de l'element.
Criteri d'amidament de projecte: Nombre d'unitats previstes, segons documentació gràfica de Projecte.
Criteri de mesura d'obra: Es mesurarà el nombre d'unitats realment executades segons especificacions de Projecte.

| Codi | Ut | Descripció | Rendiment | Preu | Import |
|---|---|---|---|---|---|
| mt35amc551ee | U | Interruptor-seccionador amb comandament rotatiu, tetrapolar (4P), intensitat nominal 80 A, amb fusible de 80 A, de 105x123x92 mm, segons UNE-EN 60947-3. (material) | 1 | 96.72 | 96.72 |
| mo003 | h | Oficial 1ª electricista. (mà d'obra) | 0.808 | 26.41 | 21.34 |
| %0200 | % | Costos directes complementaris | 2 % | 118.06 | 2.36 |
|  |  | Total |  |  | 120.42 |

Dades tècniques: Coste energético 95899 MJ; Emisión de CO2 5001 kg

**IEX060a** U Interruptor diferencial instantani, de 4 mòduls, tetrapolar (4P), intensitat nominal 63 A, sensibilitat 300 mA, poder de tall 6
1 U × 381.53 = 381.53
Interruptor diferencial instantani, de 4 mòduls, tetrapolar (4P), intensitat nominal 63 A, sensibilitat 300 mA, poder de tall 6 kA, classe A, de 72x80x77,8 mm, grau de protecció IP20, muntatge sobre carril DIN (35 mm) i fixació a carril mitjançant grapes. Totalment muntat, connexionat i provat.
Inclou: Muntatge i connexionat de l'element.
Criteri d'amidament de projecte: Nombre d'unitats previstes, segons documentació gràfica de Projecte.
Criteri de mesura d'obra: Es mesurarà el nombre d'unitats realment executades segons especificacions de Projecte.

| Codi | Ut | Descripció | Rendiment | Preu | Import |
|---|---|---|---|---|---|
| mt35amc101ll | U | Interruptor diferencial instantani, de 4 mòduls, tetrapolar (4P), intensitat nominal 63 A, sensibilitat 300 mA, poder de tall 6 kA, classe A, de 72x80x77,8 mm, grau de protecció IP20, muntatge sobre carril DIN (35 mm) i fixació a carril mitjançant grapes, segons UNE-EN 61008-1. (material) | 1 | 363.38 | 363.38 |
| mo003 | h | Oficial 1ª electricista. | 0.404 | 26.41 | 10.67 |
| %0200 | % | Costos directes complementaris | 2 % | 374.05 | 7.48 |
|  |  | Total |  |  | 381.53 |

Dades tècniques: Coste energético 38372 MJ; Emisión de CO2 2021 kg

**IEX060b** U Interruptor diferencial instantani, de 4 mòduls, tetrapolar (4P), intensitat nominal 40 A, sensibilitat 300 mA, poder de tall 6
2 U × 311.32 = 622.64
Interruptor diferencial instantani, de 4 mòduls, tetrapolar (4P), intensitat nominal 40 A, sensibilitat 300 mA, poder de tall 6 kA, classe A, de 72x80x77,8 mm, grau de protecció IP20, muntatge sobre carril DIN (35 mm) i fixació a carril mitjançant grapes. Totalment muntat, connexionat i provat.
Inclou: Muntatge i connexionat de l'element.
Criteri d'amidament de projecte: Nombre d'unitats previstes, segons documentació gràfica de Projecte.
Criteri de mesura d'obra: Es mesurarà el nombre d'unitats realment executades segons especificacions de Projecte.

| Codi | Ut | Descripció | Rendiment | Preu | Import |
|---|---|---|---|---|---|
| mt35amc101kk | U | Interruptor diferencial instantani, de 4 mòduls, tetrapolar (4P), intensitat nominal 40 A, sensibilitat 300 mA, poder de tall 6 kA, classe A, de 72x80x77,8 mm, grau de protecció IP20, muntatge sobre carril DIN (35 mm) i fixació a carril mitjançant grapes, segons UNE-EN 61008-1. (material) | 1 | 294.55 | 294.55 |
| mo003 | h | Oficial 1ª electricista. | 0.404 | 26.41 | 10.67 |
| %0200 | % | Costos directes complementaris | 2 % | 305.22 | 6.10 |
|  |  | Total |  |  | 311.32 |

Dades tècniques: Coste energético 38372 MJ; Emisión de CO2 2021 kg

**IEX060c** U Interruptor diferencial instantani, de 2 mòduls, bipolar (2P), intensitat nominal 40 A, sensibilitat 30 mA, poder de tall 6 kA,
5 U × 216.02 = 1080.10
Interruptor diferencial instantani, de 2 mòduls, bipolar (2P), intensitat nominal 40 A, sensibilitat 30 mA, poder de tall 6 kA, classe A, de 36x80x77,8 mm, grau de protecció IP20, muntatge sobre carril DIN (35 mm) i fixació a carril mitjançant grapes. Totalment muntat, connexionat i provat.
Inclou: Muntatge i connexionat de l'element.
Criteri d'amidament de projecte: Nombre d'unitats previstes, segons documentació gràfica de Projecte.
Criteri de mesura d'obra: Es mesurarà el nombre d'unitats realment executades segons especificacions de Projecte.

| Codi | Ut | Descripció | Rendiment | Preu | Import |
|---|---|---|---|---|---|
| mt35amc100ni | U | Interruptor diferencial instantani, de 2 mòduls, bipolar (2P), intensitat nominal 40 A, sensibilitat 30 mA, poder de tall 6 kA, classe A, de 36x80x77,8 mm, grau de protecció IP20, muntatge sobre carril DIN (35 mm) i fixació a carril mitjançant grapes, segons UNE-EN 61008-1. (material) | 1 | 204.17 | 204.17 |
| mo003 | h | Oficial 1ª electricista. | 0.288 | 26.41 | 7.61 |
| %0200 | % | Costos directes complementaris | 2 % | 211.78 | 4.24 |
|  |  | Total |  |  | 216.02 |

**IEX050a** U Interruptor automàtic magnetotèrmic, poder de tall 10 kA, corba D, tetrapolar (4P), intensitat nominal 32 A, NDN432A "HAGER"
1 U × 285.58 = 285.58
Interruptor automàtic magnetotèrmic, poder de tall 10 kA, corba D, tetrapolar (4P), intensitat nominal 32 A, NDN432A "HAGER", muntatge sobre carril DIN. Totalment muntat, connexionat i provat.
Inclou: Muntatge i connexionat de l'element.
Criteri d'amidament de projecte: Nombre d'unitats previstes, segons documentació gràfica de Projecte.
Criteri de mesura d'obra: Es mesurarà el nombre d'unitats realment executades segons especificacions de Projecte.

| Codi | Ut | Descripció | Rendiment | Preu | Import |
|---|---|---|---|---|---|
| mt35hag011dka2 | U | Interruptor automàtic magnetotèrmic, poder de tall 10 kA, corba D, tetrapolar (4P), intensitat nominal 32 A, NDN432A "HAGER", muntatge sobre carril DIN, segons UNE-EN 60898-1. (material) | 1 | 269.31 | 269.31 |
| mo003 | h | Oficial 1ª electricista. | 0.404 | 26.41 | 10.67 |
| %0200 | % | Costos directes complementaris | 2 % | 279.98 | 5.60 |
|  |  | Total |  |  | 285.58 |

Dades tècniques: Coste energético 36774 MJ; Emisión de CO2 1938 kg

**IEX050b** U Interruptor automàtic magnetotèrmic, poder de tall 10 kA, corba D, tetrapolar (4P), intensitat nominal 20 A, NDN420A "HAGER"
1 U × 263.22 = 263.22
Interruptor automàtic magnetotèrmic, poder de tall 10 kA, corba D, tetrapolar (4P), intensitat nominal 20 A, NDN420A "HAGER", muntatge sobre carril DIN. Totalment muntat, connexionat i provat.
Inclou: Muntatge i connexionat de l'element.
Criteri d'amidament de projecte: Nombre d'unitats previstes, segons documentació gràfica de Projecte.
Criteri de mesura d'obra: Es mesurarà el nombre d'unitats realment executades segons especificacions de Projecte.

| Codi | Ut | Descripció | Rendiment | Preu | Import |
|---|---|---|---|---|---|
| mt35hag011diY1 | U | Interruptor automàtic magnetotèrmic, poder de tall 10 kA, corba D, tetrapolar (4P), intensitat nominal 20 A, NDN420A "HAGER", muntatge sobre carril DIN, segons UNE-EN 60898-1. (material) | 1 | 247.39 | 247.39 |
| mo003 | h | Oficial 1ª electricista. | 0.404 | 26.41 | 10.67 |
| %0200 | % | Costos directes complementaris | 2 % | 258.06 | 5.16 |
|  |  | Total |  |  | 263.22 |

Dades tècniques: Coste energético 36774 MJ; Emisión de CO2 1938 kg

**IEX050c** U Interruptor automàtic magnetotèrmic, poder de tall 10 kA, corba C, tetrapolar (4P), intensitat nominal 16 A, MCA416 "HAGER"
2 U × 149.92 = 299.84
Interruptor automàtic magnetotèrmic, poder de tall 10 kA, corba C, tetrapolar (4P), intensitat nominal 16 A, MCA416 "HAGER", muntatge sobre carril DIN. Totalment muntat, connexionat i provat.
Inclou: Muntatge i connexionat de l'element.
Criteri d'amidament de projecte: Nombre d'unitats previstes, segons documentació gràfica de Projecte.
Criteri de mesura d'obra: Es mesurarà el nombre d'unitats realment executades segons especificacions de Projecte.

| Codi | Ut | Descripció | Rendiment | Preu | Import |
|---|---|---|---|---|---|
| mt35hag007jhg2 | U | Interruptor automàtic magnetotèrmic, poder de tall 10 kA, corba C, tetrapolar (4P), intensitat nominal 16 A, MCA416 "HAGER", muntatge sobre carril DIN, segons UNE-EN 60947-2. (material) | 1 | 136.31 | 136.31 |
| mo003 | h | Oficial 1ª electricista. | 0.404 | 26.41 | 10.67 |
| %0200 | % | Costos directes complementaris | 2 % | 146.98 | 2.94 |
|  |  | Total |  |  | 149.92 |

Dades tècniques: Coste energético 36774 MJ; Emisión de CO2 1937 kg

**IEX050d** U Interruptor automàtic magnetotèrmic, poder de tall 6 kA, corba C, bipolar (2P), intensitat nominal 16 A, MCA216 "HAGER"
2 U × 74.35 = 148.70

| Codi | Ut | Descripció | Rendiment | Preu | Import |
|---|---|---|---|---|---|
| mt35hag007chE1 | U | Interruptor automàtic magnetotèrmic, poder de tall 6 kA, corba C, bipolar (2P), intensitat nominal 16 A, MCA216 "HAGER", muntatge sobre carril DIN, segons UNE-EN 60898-1. (material) | 1 | 65.28 | 65.28 |
| mo003 | h | Oficial 1ª electricista. | 0.288 | 26.41 | 7.61 |
| %0200 | % | Costos directes complementaris | 2 % | 72.89 | 1.46 |
|  |  | Total |  |  | 74.35 |

Dades tècniques: Coste energético 18395 MJ; Emisión de CO2 982 kg

**IEX050e** U Interruptor automàtic magnetotèrmic, poder de tall 6 kA, corba C, bipolar (2P), intensitat nominal 10 A, MCA210 "HAGER"
7 U × 73.24 = 512.68
Interruptor automàtic magnetotèrmic, poder de tall 6 kA, corba C, bipolar (2P), intensitat nominal 10 A, MCA210 "HAGER", muntatge sobre carril DIN. Totalment muntat, connexionat i provat.
Inclou: Muntatge i connexionat de l'element.
Criteri d'amidament de projecte: Nombre d'unitats previstes, segons documentació gràfica de Projecte.
Criteri de mesura d'obra: Es mesurarà el nombre d'unitats realment executades segons especificacions de Projecte.

| Codi | Ut | Descripció | Rendiment | Preu | Import |
|---|---|---|---|---|---|
| mt35hag007cgD1 | U | Interruptor automàtic magnetotèrmic, poder de tall 6 kA, corba C, bipolar (2P), intensitat nominal 10 A, MCA210 "HAGER", muntatge sobre carril DIN, segons UNE-EN 60898-1. (material) | 1 | 64.19 | 64.19 |
| mo003 | h | Oficial 1ª electricista. | 0.288 | 26.41 | 7.61 |
| %0200 | % | Costos directes complementaris | 2 % | 71.80 | 1.44 |
|  |  | Total |  |  | 73.24 |

Dades tècniques: Coste energético 18395 MJ; Emisión de CO2 982 kg

**IEX050f** U Interruptor automàtic magnetotèrmic, poder de tall 10 kA, corba C, tetrapolar (4P), intensitat nominal 80 A, HMF480 "HAGER"
1 U × 447.73 = 447.73
Interruptor automàtic magnetotèrmic, poder de tall 10 kA, corba C, tetrapolar (4P), intensitat nominal 80 A, HMF480 "HAGER", muntatge sobre carril DIN. Totalment muntat, connexionat i provat.
Inclou: Muntatge i connexionat de l'element.
Criteri d'amidament de projecte: Nombre d'unitats previstes, segons documentació gràfica de Projecte.
Criteri de mesura d'obra: Es mesurarà el nombre d'unitats realment executades segons especificacions de Projecte.

| Codi | Ut | Descripció | Rendiment | Preu | Import |
|---|---|---|---|---|---|
| mt35hag025jj | U | Interruptor automàtic magnetotèrmic, poder de tall 10 kA, corba C, tetrapolar (4P), intensitat nominal 80 A, HMF480 "HAGER", muntatge sobre carril DIN, segons UNE-EN 60898-1. (material) | 1 | 428.28 | 428.28 |
| mo003 | h | Oficial 1ª electricista. | 0.404 | 26.41 | 10.67 |
| %0200 | % | Costos directes complementaris | 2 % | 438.95 | 8.78 |
|  |  | Total |  |  | 447.73 |

Dades tècniques: Coste energético 36774 MJ; Emisión de CO2 1938 kg

#### IE01W002 Canalitzacions
Import: 288.26
Dades tècniques: Coste energético 4287377 MJ; Emisión de CO2 207197 kg

**IEO010a** m Canalització de tub corbable de PVC, corrugat, de color negre, de 16 mm de diàmetre nominal, amb grau de protecció IP545
18 m × 1.29 = 23.22
Canalització de tub corbable de PVC, corrugat, de color negre, de 16 mm de diàmetre nominal, amb grau de protecció IP545. Instal·lació encastada en element de construcció d'obra de fàbrica.
Inclou: Replanteig. Col·locació i fixació del tub.
Criteri d'amidament de projecte: Longitud mesurada segons documentació gràfica de Projecte.
Criteri de mesura d'obra: Es mesurarà la longitud realment executada segons especificacions de Projecte.

| Codi | Ut | Descripció | Rendiment | Preu | Import |
|---|---|---|---|---|---|
| mt35aia010a | m | Tub corbable de PVC, corrugat, de color negre, de 16 mm de diàmetre nominal, per a canalització encastada en obra de fàbrica (parets i sostres). Resistència a la compressió 320 N, resistència a l'impacte 1 joule, temperatura de treball -5°C fins 60°C, amb grau de protecció IP545 segons UNE 20324, no propagador de la flama. Segons UNE-EN 61386-1 i UNE-EN 61386-22. (material) | 1 | 0.26 | 0.26 |
| mo003 | h | Oficial 1ª electricista. | 0.018 | 26.41 | 0.48 |
| mo102 | h | Ajudant electricista. (mà d'obra) | 0.023 | 22.7 | 0.52 |
| %0200 | % | Costos directes complementaris | 2 % | 1.26 | 0.03 |
|  |  | Total |  |  | 1.29 |

Dades tècniques: Coste energético 9835 MJ; Emisión de CO2 475 kg

**IEO010b** m Canalització de tub corbable de PVC, corrugat, de color negre, de 20 mm de diàmetre nominal, amb grau de protecció IP545
133 m × 1.32 = 175.56
Canalització de tub corbable de PVC, corrugat, de color negre, de 20 mm de diàmetre nominal, amb grau de protecció IP545. Instal·lació encastada en element de construcció d'obra de fàbrica.
Inclou: Replanteig. Col·locació i fixació del tub.
Criteri d'amidament de projecte: Longitud mesurada segons documentació gràfica de Projecte.
Criteri de mesura d'obra: Es mesurarà la longitud realment executada segons especificacions de Projecte.

| Codi | Ut | Descripció | Rendiment | Preu | Import |
|---|---|---|---|---|---|
| mt35aia010b | m | Tub corbable de PVC, corrugat, de color negre, de 20 mm de diàmetre nominal, per a canalització encastada en obra de fàbrica (parets i sostres). Resistència a la compressió 320 N, resistència a l'impacte 1 joule, temperatura de treball -5°C fins 60°C, amb grau de protecció IP545 segons UNE 20324, no propagador de la flama. Segons UNE-EN 61386-1 i UNE-EN 61386-22. (material) | 1 | 0.29 | 0.29 |
| mo003 | h | Oficial 1ª electricista. | 0.018 | 26.41 | 0.48 |
| mo102 | h | Ajudant electricista. | 0.023 | 22.7 | 0.52 |
| %0200 | % | Costos directes complementaris | 2 % | 1.29 | 0.03 |
|  |  | Total |  |  | 1.32 |

Dades tècniques: Coste energético 13114 MJ; Emisión de CO2 634 kg

**IEO010c** m Canalització de tub corbable de PVC, corrugat, de color negre, de 25 mm de diàmetre nominal, amb grau de protecció IP545
5 m × 1.42 = 7.10
Canalització de tub corbable de PVC, corrugat, de color negre, de 25 mm de diàmetre nominal, amb grau de protecció IP545. Instal·lació encastada en element de construcció d'obra de fàbrica.
Inclou: Replanteig. Col·locació i fixació del tub.
Criteri d'amidament de projecte: Longitud mesurada segons documentació gràfica de Projecte.
Criteri de mesura d'obra: Es mesurarà la longitud realment executada segons especificacions de Projecte.

| Codi | Ut | Descripció | Rendiment | Preu | Import |
|---|---|---|---|---|---|
| mt35aia010c | m | Tub corbable de PVC, corrugat, de color negre, de 25 mm de diàmetre nominal, per a canalització encastada en obra de fàbrica (parets i sostres). Resistència a la compressió 320 N, resistència a l'impacte 1 joule, temperatura de treball -5°C fins 60°C, amb grau de protecció IP545 segons UNE 20324, no propagador de la flama. Segons UNE-EN 61386-1 i UNE-EN 61386-22. (material) | 1 | 0.39 | 0.39 |
| mo003 | h | Oficial 1ª electricista. | 0.018 | 26.41 | 0.48 |
| mo102 | h | Ajudant electricista. | 0.023 | 22.7 | 0.52 |
| %0200 | % | Costos directes complementaris | 2 % | 1.39 | 0.03 |
|  |  | Total |  |  | 1.42 |

Dades tècniques: Coste energético 23768 MJ; Emisión de CO2 1148 kg

**IEO010d** m Canalització de tub corbable de PVC, corrugat, de color negre, de 32 mm de diàmetre nominal, amb grau de protecció IP545
9 m × 1.62 = 14.58
Canalització de tub corbable de PVC, corrugat, de color negre, de 32 mm de diàmetre nominal, amb grau de protecció IP545. Instal·lació encastada en element de construcció d'obra de fàbrica.
Inclou: Replanteig. Col·locació i fixació del tub.
Criteri d'amidament de projecte: Longitud mesurada segons documentació gràfica de Projecte.
Criteri de mesura d'obra: Es mesurarà la longitud realment executada segons especificacions de Projecte.

| Codi | Ut | Descripció | Rendiment | Preu | Import |
|---|---|---|---|---|---|
| mt35aia010d | m | Tub corbable de PVC, corrugat, de color negre, de 32 mm de diàmetre nominal, per a canalització encastada en obra de fàbrica (parets i sostres). Resistència a la compressió 320 N, resistència a l'impacte 1 joule, temperatura de treball -5°C fins 60°C, amb grau de protecció IP545 segons UNE 20324, no propagador de la flama. Segons UNE-EN 61386-1 i UNE-EN 61386-22. (material) | 1 | 0.59 | 0.59 |
| mo003 | h | Oficial 1ª electricista. | 0.018 | 26.41 | 0.48 |
| mo102 | h | Ajudant electricista. | 0.023 | 22.7 | 0.52 |
| %0200 | % | Costos directes complementaris | 2 % | 1.59 | 0.03 |
|  |  | Total |  |  | 1.62 |

Dades tècniques: Coste energético 31145 MJ; Emisión de CO2 1505 kg

**IEO010e** m Canalització de tub corbable de PVC, corrugat, de color negre, de 50 mm de diàmetre nominal, amb grau de protecció IP545
30 m × 2.26 = 67.80
Canalització de tub corbable de PVC, corrugat, de color negre, de 50 mm de diàmetre nominal, amb grau de protecció IP545. Instal·lació encastada en element de construcció d'obra de fàbrica.
Inclou: Replanteig. Col·locació i fixació del tub.
Criteri d'amidament de projecte: Longitud mesurada segons documentació gràfica de Projecte.
Criteri de mesura d'obra: Es mesurarà la longitud realment executada segons especificacions de Projecte.

| Codi | Ut | Descripció | Rendiment | Preu | Import |
|---|---|---|---|---|---|
| mt35aia010f | m | Tub corbable de PVC, corrugat, de color negre, de 50 mm de diàmetre nominal, per a canalització encastada en obra de fàbrica (parets i sostres). Resistència a la compressió 320 N, resistència a l'impacte 1 joule, temperatura de treball -5°C fins 60°C, amb grau de protecció IP545 segons UNE 20324, no propagador de la flama. Segons UNE-EN 61386-1 i UNE-EN 61386-22. (material) | 1 | 1.22 | 1.22 |
| mo003 | h | Oficial 1ª electricista. | 0.018 | 26.41 | 0.48 |
| mo102 | h | Ajudant electricista. | 0.023 | 22.7 | 0.52 |
| %0200 | % | Costos directes complementaris | 2 % | 2.22 | 0.04 |
|  |  | Total |  |  | 2.26 |

Dades tècniques: Coste energético 65568 MJ; Emisión de CO2 3168 kg

#### IE01W003 Cablejat
Import: 2251.76
Dades tècniques: Coste energético 2718128 MJ; Emisión de CO2 80512 kg

**IEH010a** m Cable unipolar H07V-K, de 1,5 mm² de secció
12 m × 1.01 = 12.12
Cable unipolar H07V-K, sent la seva tensió assignada de 450/750 V, reacció al foc classe Eca, amb conductor multifilar de coure classe 5 (-K) de 1,5 mm² de secció, amb aïllament de PVC (V). Inclús accessoris i elements de subjecció.
Inclou: Estesa del cable. Connexionat. Comprovació del seu correcte funcionament.
Criteri d'amidament de projecte: Longitud mesurada segons documentació gràfica de Projecte.
Criteri de mesura d'obra: Es mesurarà la longitud realment executada segons especificacions de Projecte.

| Codi | Ut | Descripció | Rendiment | Preu | Import |
|---|---|---|---|---|---|
| mt35cun040aa | m | Cable unipolar H07V-K, sent la seva tensió assignada de 450/750 V, reacció al foc classe Eca segons UNE-EN 50575, amb conductor multifilar de coure classe 5 (-K) de 1,5 mm² de secció, amb aïllament de PVC (V). Segons UNE 21031-3. (material) | 1 | 0.4 | 0.40 |
| mo003 | h | Oficial 1ª electricista. | 0.012 | 26.41 | 0.32 |
| mo102 | h | Ajudant electricista. | 0.012 | 22.7 | 0.27 |
| %0200 | % | Costos directes complementaris | 2 % | 0.99 | 0.02 |
|  |  | Total |  |  | 1.01 |

Dades tècniques: Coste energético 772 MJ; Emisión de CO2 69 kg

**IEH010b** m Cable unipolar H07V-K, de 2,5 mm² de secció
24 m × 1.28 = 30.72
Cable unipolar H07V-K, sent la seva tensió assignada de 450/750 V, reacció al foc classe Eca, amb conductor multifilar de coure classe 5 (-K) de 2,5 mm² de secció, amb aïllament de PVC (V). Inclús accessoris i elements de subjecció.
Inclou: Estesa del cable. Connexionat. Comprovació del seu correcte funcionament.
Criteri d'amidament de projecte: Longitud mesurada segons documentació gràfica de Projecte.
Criteri de mesura d'obra: Es mesurarà la longitud realment executada segons especificacions de Projecte.

| Codi | Ut | Descripció | Rendiment | Preu | Import |
|---|---|---|---|---|---|
| mt35cun040ab | m | Cable unipolar H07V-K, sent la seva tensió assignada de 450/750 V, reacció al foc classe Eca segons UNE-EN 50575, amb conductor | 1 | 0.66 | 0.66 |
| mo003 | h | Oficial 1ª electricista. | 0.012 | 26.41 | 0.32 |
| mo102 | h | Ajudant electricista. | 0.012 | 22.7 | 0.27 |
| %0200 | % | Costos directes complementaris | 2 % | 1.25 | 0.03 |
|  |  | Total |  |  | 1.28 |

Dades tècniques: Coste energético 1325 MJ; Emisión de CO2 80 kg

**IEH010c** m Cable unipolar H07V-K, de 4 mm² de secció
30 m × 1.68 = 50.40
Cable unipolar H07V-K, sent la seva tensió assignada de 450/750 V, reacció al foc classe Eca, amb conductor multifilar de coure classe 5 (-K) de 4 mm² de secció, amb aïllament de PVC (V). Inclús accessoris i elements de subjecció.
Inclou: Estesa del cable. Connexionat. Comprovació del seu correcte funcionament.
Criteri d'amidament de projecte: Longitud mesurada segons documentació gràfica de Projecte.
Criteri de mesura d'obra: Es mesurarà la longitud realment executada segons especificacions de Projecte.

| Codi | Ut | Descripció | Rendiment | Preu | Import |
|---|---|---|---|---|---|
| mt35cun040ac | m | Cable unipolar H07V-K, sent la seva tensió assignada de 450/750 V, reacció al foc classe Eca segons UNE-EN 50575, amb conductor multifilar de coure classe 5 (-K) de 4 mm² de secció, amb aïllament de PVC (V). Segons UNE 21031-3. (material) | 1 | 1.06 | 1.06 |
| mo003 | h | Oficial 1ª electricista. | 0.012 | 26.41 | 0.32 |
| mo102 | h | Ajudant electricista. | 0.012 | 22.7 | 0.27 |
| %0200 | % | Costos directes complementaris | 2 % | 1.65 | 0.03 |
|  |  | Total |  |  | 1.68 |

Dades tècniques: Coste energético 1694 MJ; Emisión de CO2 88 kg

**IEH012a** m Cable unipolar RZ1-K (AS), de 2,5 mm² de secció
36 m × 1.7 = 61.20
Cable unipolar RZ1-K (AS), sent la seva tensió assignada de 0,6/1 kV, reacció al foc classe Cca-s1b,d1,a1, amb conductor de coure classe 5 (-K) de 2,5 mm² de secció, amb aïllament de polietilè reticulat (R) i coberta de compost termoplàstic a força de poliolefina lliure de halògens amb baixa emissió de fums i gasos corrosius (Z1). Inclús accessoris i elements de subjecció.
Inclou: Estesa del cable. Connexionat. Comprovació del seu correcte funcionament.
Criteri d'amidament de projecte: Longitud mesurada segons documentació gràfica de Projecte.
Criteri de mesura d'obra: Es mesurarà la longitud realment executada segons especificacions de Projecte.

| Codi | Ut | Descripció | Rendiment | Preu | Import |
|---|---|---|---|---|---|
| mt35cun010c1 | m | Cable unipolar RZ1-K (AS), sent la seva tensió assignada de 0,6/1 kV, reacció al foc classe Cca-s1b,d1,a1 segons UNE-EN 50575, amb conductor de coure classe 5 (-K) de 2,5 mm² de secció, amb aïllament de polietilè reticulat (R) i coberta de compost termoplàstic a força de poliolefina lliure de halògens amb baixa emissió de fums i gasos corrosius (Z1). Segons UNE 21123-4. (material) | 1 | 0.83 | 0.83 |
| mo003 | h | Oficial 1ª electricista. | 0.017 | 26.41 | 0.45 |
| mo102 | h | Ajudant electricista. | 0.017 | 22.7 | 0.39 |
| %0200 | % | Costos directes complementaris | 2 % | 1.67 | 0.03 |
|  |  | Total |  |  | 1.7 |

Dades tècniques: Coste energético 2247 MJ; Emisión de CO2 98 kg

**IEH012b** m Cable unipolar RZ1-K (AS), de 4 mm² de secció
200 m × 2.05 = 410.00
Cable unipolar RZ1-K (AS), sent la seva tensió assignada de 0,6/1 kV, reacció al foc classe Cca-s1b,d1,a1, amb conductor de coure classe 5 (-K) de 4 mm² de secció, amb aïllament de polietilè reticulat (R) i coberta de compost termoplàstic a força de poliolefina lliure de halògens amb baixa emissió de fums i gasos corrosius (Z1). Inclús accessoris i elements de subjecció.
Inclou: Estesa del cable. Connexionat. Comprovació del seu correcte funcionament.
Criteri d'amidament de projecte: Longitud mesurada segons documentació gràfica de Projecte.
Criteri de mesura d'obra: Es mesurarà la longitud realment executada segons especificacions de Projecte.

| Codi | Ut | Descripció | Rendiment | Preu | Import |
|---|---|---|---|---|---|
| mt35cun010d1 | m | Cable unipolar RZ1-K (AS), sent la seva tensió assignada de 0,6/1 kV, reacció al foc classe Cca-s1b,d1,a1 segons UNE-EN 50575, amb conductor de coure classe 5 (-K) de 4 mm² de secció, amb aïllament de polietilè reticulat (R) i coberta de compost termoplàstic a força de poliolefina lliure de halògens amb baixa emissió de fums i gasos corrosius (Z1). Segons UNE 21123-4. (material) | 1 | 1.17 | 1.17 |
| mo003 | h | Oficial 1ª electricista. | 0.017 | 26.41 | 0.45 |
| mo102 | h | Ajudant electricista. | 0.017 | 22.7 | 0.39 |
| %0200 | % | Costos directes complementaris | 2 % | 2.01 | 0.04 |
|  |  | Total |  |  | 2.05 |

Dades tècniques: Coste energético 2800 MJ; Emisión de CO2 109 kg

**IEH012c** m Cable unipolar RZ1-K (AS), de 6 mm² de secció
20 m × 3.9 = 78.00
Cable unipolar RZ1-K (AS), sent la seva tensió assignada de 0,6/1 kV, reacció al foc classe Cca-s1b,d1,a1, amb conductor de coure classe 5 (-K) de 6 mm² de secció, amb aïllament de polietilè reticulat (R) i coberta de compost termoplàstic a força de poliolefina lliure de halògens amb baixa emissió de fums i gasos corrosius (Z1). Inclús accessoris i elements de subjecció.
Inclou: Estesa del cable. Connexionat. Comprovació del seu correcte funcionament.
Criteri d'amidament de projecte: Longitud mesurada segons documentació gràfica de Projecte.
Criteri de mesura d'obra: Es mesurarà la longitud realment executada segons especificacions de Projecte.

| Codi | Ut | Descripció | Rendiment | Preu | Import |
|---|---|---|---|---|---|
| mt35cun010e1 | m | Cable unipolar RZ1-K (AS), sent la seva tensió assignada de 0,6/1 kV, reacció al foc classe Cca-s1b,d1,a1 segons UNE-EN 50575, amb conductor de coure classe 5 (-K) de 6 mm² de secció, amb aïllament de polietilè reticulat (R) i coberta de compost termoplàstic a força de poliolefina lliure de halògens amb baixa emissió de fums i gasos corrosius (Z1). Segons UNE 21123-4. (material) | 1 | 1.57 | 1.57 |
| mo003 | h | Oficial 1ª electricista. | 0.046 | 26.41 | 1.21 |
| mo102 | h | Ajudant electricista. | 0.046 | 22.7 | 1.04 |
| %0200 | % | Costos directes complementaris | 2 % | 3.82 | 0.08 |
|  |  | Total |  |  | 3.9 |

Dades tècniques: Coste energético 3538 MJ; Emisión de CO2 124 kg

**IEH012d** m Cable unipolar RZ1-K (AS), de 10 mm² de secció
44 m × 4.83 = 212.52
Cable unipolar RZ1-K (AS), sent la seva tensió assignada de 0,6/1 kV, reacció al foc classe Cca-s1b,d1,a1, amb conductor de coure classe 5 (-K) de 10 mm² de secció, amb aïllament de polietilè reticulat (R) i coberta de compost termoplàstic a força de poliolefina lliure de halògens amb baixa emissió de fums i gasos corrosius (Z1). Inclús accessoris i elements de subjecció.
Inclou: Estesa del cable. Connexionat. Comprovació del seu correcte funcionament.
Criteri d'amidament de projecte: Longitud mesurada segons documentació gràfica de Projecte.
Criteri de mesura d'obra: Es mesurarà la longitud realment executada segons especificacions de Projecte.

| Codi | Ut | Descripció | Rendiment | Preu | Import |
|---|---|---|---|---|---|
| mt35cun010f1 | m | Cable unipolar RZ1-K (AS), sent la seva tensió assignada de 0,6/1 kV, reacció al foc classe Cca-s1b,d1,a1 segons UNE-EN 50575, amb conductor de coure classe 5 (-K) de 10 mm² de secció, amb aïllament de polietilè reticulat (R) i coberta de compost termoplàstic a força de poliolefina lliure de halògens amb baixa emissió de fums i gasos corrosius (Z1). Segons UNE 21123-4. (material) | 1 | 2.49 | 2.49 |
| mo003 | h | Oficial 1ª electricista. | 0.046 | 26.41 | 1.21 |
| mo102 | h | Ajudant electricista. | 0.046 | 22.7 | 1.04 |
| %0200 | % | Costos directes complementaris | 2 % | 4.74 | 0.09 |
|  |  | Total |  |  | 4.83 |

Dades tècniques: Coste energético 5198 MJ; Emisión de CO2 159 kg

**IEH012e** m Cable unipolar RZ1-K (AS), de 35 mm² de secció
120 m × 11.64 = 1396.80
Cable unipolar RZ1-K (AS), sent la seva tensió assignada de 0,6/1 kV, reacció al foc classe Cca-s1b,d1,a1, amb conductor de coure classe 5 (-K) de 35 mm² de secció, amb aïllament de polietilè reticulat (R) i coberta de compost termoplàstic a força de poliolefina lliure de halògens amb baixa emissió de fums i gasos corrosius (Z1). Inclús accessoris i elements de subjecció.
Inclou: Estesa del cable. Connexionat. Comprovació del seu correcte funcionament.
Criteri d'amidament de projecte: Longitud mesurada segons documentació gràfica de Projecte.
Criteri de mesura d'obra: Es mesurarà la longitud realment executada segons especificacions de Projecte.

| Codi | Ut | Descripció | Rendiment | Preu | Import |
|---|---|---|---|---|---|
| mt35cun010i1 | m | Cable unipolar RZ1-K (AS), sent la seva tensió assignada de 0,6/1 kV, reacció al foc classe Cca-s1b,d1,a1 segons UNE-EN 50575, amb conductor de coure classe 5 (-K) de 35 mm² de secció, amb aïllament de polietilè reticulat (R) i coberta de compost termoplàstic a força de poliolefina lliure de halògens amb baixa emissió de fums i gasos corrosius (Z1). Segons UNE 21123-4. (material) | 1 | 7.73 | 7.73 |
| mo003 | h | Oficial 1ª electricista. | 0.075 | 26.41 | 1.98 |
| mo102 | h | Ajudant electricista. | 0.075 | 22.7 | 1.70 |
| %0200 | % | Costos directes complementaris | 2 % | 11.41 | 0.23 |
|  |  | Total |  |  | 11.64 |

Dades tècniques: Coste energético 14049 MJ; Emisión de CO2 336 kg

**IE01W004** PA Partida alçada d'electricitat
1 PA × 150 = 150.00
Partida alçada pel cablejat i la instal·lació del subquadre i subsistemes de geotèrmia i producció de clima. Aquesta partida inclou seguint l'esquema elèctric: - Muntatge del subquadre. - Petit material i hores per una correcte instal·lació. - Alimentació elèctrica dels diferents elements de la instal·lació geotèrmica i de clima.

#### IE01W005 Il·luminació
Import: 677.12

| Codi | Ut | Descripció | Quantitat | Preu | Import |
|---|---|---|---|---|---|
| IE01W0051 | Ud | Pantalles estanques LED, marca DISANO Model 927 Echo - bilámpara LED - Energy Saving | 4 | 92.6 | 370.40 |
| IE01W0052 | Ud | Llums d’emergencia LED, marca DAISALUX model NOVA LD N5 estanca | 2 | 103.36 | 206.72 |

**IE01W0053** PA Partida alçada d'il·luminació
1 PA × 100 = 100.00
Partida alçada d'il·luminació. Inclou el cablejat i el muntatge per al correcte funcionament dels llums d'aquesta partida.

### ISALA Sala tècnica per a equips de geotèrmia
Import: 2000

#### IS01 Partida alçada de tancament i portes d'accés
Import: 2000
Inclou tancament d'alçada mínima 2m amb tanques amb clau d'accés, portes correderes per accés frontal de cada equip (4 de 2 m aprox) i 1 específica pel quadre de comandament. També contempla: - senyalització amb cartell indicant: "Sala de Màquines de Geotèrmia. Accés restringit". - pintat de zona a reservar per accés a terra indicant: "Zona de manteniment. Deixar lliure.". El ratllat a terra, com a mínim en franjes simples de 10cms separades 10 cms a 45º, es farà en groc RAL 1021.

### IA Automatització i control
Import: 22423

#### IA_001 Control central
Import: 9566

**IA_0011** U Sistema de control amb els elements bàsics del sistema de bus i control.
1 U × 5676 = 5676.00
Sistema de control amb els elements bàsics del sistema de bus i control. Distribució en 2 quadres units per bus, un pel control de producció de Geotermia i l'altre pel control de la Aerotermia i distribució. Tots els elements muntats en l'interior dels quadres, cabejats a bornes de connexió ràpida degudament marcades segons esquemes. Ha de comptar amb: - Fonts d'alimentació bus KNX i elements per formació linies de bus. - Control de les bombes d'impulsió dels montants de fancoils. - Control de la Bomba de bescanvi al acumulador de Climatització. - Control de la Bomba de bescanvi al acumulador de ACS. - Sondes de temperatura al col·lector, acumulador, muntants de climatització i acumulador ACS. - Control per Modbus de la producció Geotermica. - Control per Modbus de la producció Aerotermica. - Control de talls técnics i senyals de proteccions electriques. - Sonda de temperatura exterior. - Monitorització del estat de fins a 8 proteccions electriques.

| Codi | Ut | Descripció | Quantitat | Preu | Import |
|---|---|---|---|---|---|
| IA_0012 | U | Passarel·la Modbus pel control de la Bomba de calor Aerotermica | 1 | 530 | 530.00 |
| IA_0013 | U | Sondes de temperatura NTC10K Belimo 01DT-1XX amb caixa de connexió. | 12 | 40 | 480.00 |

**IA_0014** U Programació del sistema de control central de producció i distribució
1 U × 2880 = 2880.00
Programació del sistema de control central de producció i distribució. Desenvolupament i integració de les estrategies de control de producció per maximitzar la eficiencia. Control dels muntants dels fancoils.

#### IA_002 BMS
Import: 3419

**IA_0021** U Plataforma BMS d'operació. Sistema embedded o similar amb la plataforma degudament allotjada i configurada en el seu interior.
1 U × 1115 = 1115.00
Plataforma BMS d'operació. Sistema embedded o similar amb la plataforma degudament allotjada i configurada en el seu interior. Totalment configurat i a punt per funcionar. Ha de permetre la visualització i control a traves de Web o App.

**IA_0022** U Programació del sistema BMS. Sistema gràfic i d'operació.
1 U × 2304 = 2304.00
Programació del sistema BMS. Sistema gràfic i d'operació. Totalment programat i a punt per funcionar.

#### IA_003 Monitorització de consums
Import: 3056

**IA_0031** U Sistema de control de consums tèrmics i electrics per tal de determinar rendiment general i consums tèrmics parcials.
1 U × 3056 = 3056.00
Sistema de control de consums tèrmics i electrics per tal de determinar rendiment general i consums tèrmics parcials. Ha de comptar amb comunicació Modbus per integrar els seguents comptadors: - Contador tèrmic de climatització. - Sistema comptatge termic integrats dins les bombes Magna3 - Contador elèctric del sistema de producció amb Geotermia. - Contador elèctric del sistema de producció amb Aerotermia. Integració del sistema de control de consums dins plataforma BMS. Totalment programat i posat en marxa.

#### IA_004 Enginyeria, posta en marxa i seguiment
Import: 5582

**IA_0041** U Disseny i documentació d'automatització, visites d'obra, proves, posta en marxa, formació, seguiment.
1 U × 5582 = 5582.00
Disseny i documentació d'automatització. Visites d'obra per requeriments de DF o instalacions. Proves, posta en marxa i formació a la propietat. Seguiment remot durant 1 mes posterior a la posta en marxa.

#### IA_005 Partida ajudes elèctriques
Import: 800

**IA_0051** m Linia de cablejat modbus amb cable 2x0,5mm2 apantallat des de la producció de Geotermia fins a coberta a la zona de producció am
80 m × 5 = 400.00
Linia de cablejat modbus amb cable 2x0,5mm2 apantallat des de la producció de Geotermia fins a coberta a la zona de producció amb Aerotermia.

**IA_0052** m Linia de cablejat KNX amb cable Y(ST)Y, 2X2X0,8 des de la producció de Geotermia fins a coberta a la zona de producció amb Aero
80 m × 5 = 400.00
Linia de cablejat KNX amb cable Y(ST)Y, 2X2X0,8 des de la producció de Geotermia fins a coberta a la zona de producció amb Aerotermia.

| Codi | Ut | Descripció | Preu |
|---|---|---|---|
| % | % | Costos directes complementaris | 0 |

**re150101** kg Envasos de paper i cartró.
Preu: 0
Dades tècniques: Masa del elemento 1000000 kg; Volumen 1333 m3; Código ler de la lista europea de residuos 15 01 01

**re150104** kg Envasos metàl·lics.
Preu: 0
Dades tècniques: Masa del elemento 1000000 kg; Volumen 1667 m3; Código ler de la lista europea de residuos 15 01 04

**re170201** kg Fusta.
Preu: 0
Dades tècniques: Masa del elemento 1000000 kg; Volumen 909 m3; Código ler de la lista europea de residuos 17 02 01

**re170203** kg Plàstic.
Preu: 0
Dades tècniques: Masa del elemento 1000000 kg; Volumen 1667 m3; Código ler de la lista europea de residuos 17 02 03

**re170604** kg Materials d'aïllament diferents dels especificats en els codis 17 06 01 i 17 06 03.
Preu: 0
Dades tècniques: Masa del elemento 1000000 kg; Volumen 1667 m3; Código ler de la lista europea de residuos 17 06 04

## Recursos

**TNIRCL9011** m Tubo PP-R 100 Compuesto con FV: NIRON CLIMA SDR 11/ Serie 5, D= 90 x 8,2 mm
Tubo compuesto de polipropileno copolímero random PP-R 100 con fibra de vidrio (1/4)PP-R // (2/4)PP-R+FV // (1/4)PP-R, SDR 11 serie 5, de diámetro 90 mm y 8,2 mm de espesor. Fabricado y certificado según Reglamento Particular de Aenor RP 01.72 y sistema de unión por electrofusión certificado según RP 01.72. Certificado de potabilidad Aimplas según RD 140/2003. Para uso en instalaciones de fontanería (AFS, ACS), climatización (sistemas agua/agua, agua/aire) y refrigeración industrial con agua glicolada con temperaturas comprendidas entre -15 °C y 70 °C. Espesor de aislamiento térmico conforme a RITE calculado mediante procedimiento alternativo según criterios de la norma UNE EN ISO 12241. Presentación en barra de 4 m, color azul Niron con banda azul Niron Clima, ref. TNIRCL9011 de la serie Niron de ITALSAN.

**coelPRFC32a** m2 Aislamiento térmico: Plancha elastomérica flexible de 32 mm de espesor
Plancha en rollo de coquilla elastomérica flexible (FEF) autoadhesiva basada en caucho sintético. Fabricada según norma EN14304, de 32 mm de espesor que asegura la no condensación superficial según cálculo de aislamiento conforme a RITE por método simplificado según procedimiento alternativo (ITALTERM).

**NMAN90** u Accesorio Manguito Socket, PP-R RP, D= 90 mm
Accesorio termosoldable termosoldable tipo manguito de polipropileno copolímero random PP-R 80, fabricado y certificado según norma UNE EN 15874-3, para instalaciones de fontanería (AFS, ACS) y climatización (calefacción, sistemas agua/agua, agua/aire), con temperaturas comprendidas entre -20 °C y 95 °C, color azul Niron.

**NT90** u Accesorio Te Socket, PP-R RP, D= 90 mm
Accesorio termosoldable tipo te de polipropileno copolímero random PP-R 80, fabricado y certificado según norma UNE EN 15874-3, para instalaciones de fontanería (AFS, ACS) y climatización (calefacción, sistemas agua/agua, agua/aire), con temperaturas comprendidas entre -20 °C y 95 °C, color azul Niron.

**NG90** u Accesorio Codo Socket, PP-R RP, D= 90 mm
Accesorio termosoldable tipo codo de polipropileno copolímero random PP-R 80, fabricado y certificado según norma UNE EN 15874-3, para instalaciones de fontanería (AFS, ACS) y climatización (calefacción, sistemas agua/agua, agua/aire), con temperaturas comprendidas entre -20 °C y 95 °C, color azul Niron.

**TNIRCL6311** m Tubo PP-R 100 Compuesto con FV: NIRON CLIMA SDR 11/ Serie 5, D= 63 x 5,8 mm
Tubo compuesto de polipropileno copolímero random PP-R 100 con fibra de vidrio (1/4)PP-R // (2/4)PP-R+FV // (1/4)PP-R, SDR 11 serie 5, de diámetro 63 mm y 5,8 mm de espesor. Fabricado y certificado según Reglamento Particular de Aenor RP 01.72 y sistema de unión por termofusión e inserciones incorporadas y electrofusión certificado según RP 01.72. Certificado de potabilidad Aimplas según RD 140/2003. Para uso en instalaciones de fontanería (AFS, ACS), climatización (sistemas agua/agua, agua/aire) y refrigeración industrial con agua glicolada con temperaturas comprendidas entre -15 °C y 70 °C. Espesor de aislamiento térmico conforme a RITE calculado mediante procedimiento alternativo según criterios de la norma UNE EN ISO 12241. Presentación en barra de 4 m, color azul Niron con banda azul Niron Clima, ref. TNIRCL6311 de la serie Niron de ITALSAN.

**NMAN63** u Accesorio Manguito Socket, PP-R 80, D= 63 mm
Accesorio termosoldable tipo manguito de polipropileno copolímero random PP-R 80, fabricado y certificado según norma UNE EN 15874-3, para instalaciones de fontanería (AFS, ACS) y climatización (calefacción, sistemas agua/agua, agua/aire), con temperaturas comprendidas entre -20 °C y 95 °C, color azul Niron.

**NG63** u Accesorio Codo Socket, PP-R 80, D= 63 mm
Accesorio termosoldable tipo codo de polipropileno copolímero random PP-R 80, fabricado y certificado según norma UNE EN 15874-3, para instalaciones de fontanería (AFS, ACS) y climatización (calefacción, sistemas agua/agua, agua/aire), con temperaturas comprendidas entre -20 °C y 95 °C, color azul Niron.

**NT63** u Accesorio Te Socket, PP-R 80, D= 63 mm
Accesorio termosoldable tipo te de polipropileno copolímero random PP-R 80, fabricado y certificado según norma UNE EN 15874-3, para instalaciones de fontanería (AFS, ACS) y climatización (calefacción, sistemas agua/agua, agua/aire), con temperaturas comprendidas entre -20 °C y 95 °C, color azul Niron.

**TNIRCL5011** m Tubo PP-R 100 Compuesto con FV: NIRON CLIMA SDR 11/ Serie 5, D= 50 x 4,6 mm
Tubo compuesto de polipropileno copolímero random PP-R 100 con fibra de vidrio (1/4)PP-R // (2/4)PP-R+FV // (1/4)PP-R, SDR 11 serie 5, de diámetro 50 mm y 4,6 mm de espesor. Fabricado y certificado según Reglamento Particular de Aenor RP 01.72 y sistema de unión por termofusión e inserciones incorporadas y electrofusión certificado según RP 01.72. Certificado de potabilidad Aimplas según RD 140/2003. Para uso en instalaciones de fontanería (AFS, ACS), climatización (sistemas agua/agua, agua/aire) y refrigeración industrial con agua glicolada con temperaturas comprendidas entre -15 °C y 70 °C. Espesor de aislamiento térmico conforme a RITE calculado mediante procedimiento alternativo según criterios de la norma UNE EN ISO 12241. Presentación en barra de 4 m, color azul Niron con banda azul Niron Clima, ref. TNIRCL5011 de la serie Niron de ITALSAN.

**NMAN50** u Accesorio Manguito Socket, PP-R 80, D= 50 mm
Accesorio termosoldable tipo manguito de polipropileno copolímero random PP-R 80, fabricado y certificado según norma UNE EN 15874-3, para instalaciones de fontanería (AFS, ACS) y climatización (calefacción, sistemas agua/agua, agua/aire), con temperaturas comprendidas entre -20 °C y 95 °C, color azul Niron.

**NT50** u Accesorio Te Socket, PP-R 80, D= 50 mm
Accesorio termosoldable tipo te de polipropileno copolímero random PP-R 80, fabricado y certificado según norma UNE EN 15874-3, para instalaciones de fontanería (AFS, ACS) y climatización (calefacción, sistemas agua/agua, agua/aire), con temperaturas comprendidas entre -20 °C y 95 °C, color azul Niron.

**NG50** u Accesorio Codo Socket, PP-R 80, D= 50 mm
Accesorio termosoldable tipo codo de polipropileno copolímero random PP-R 80, fabricado y certificado según norma UNE EN 15874-3, para instalaciones de fontanería (AFS, ACS) y climatización (calefacción, sistemas agua/agua, agua/aire), con temperaturas comprendidas entre -20 °C y 95 °C, color azul Niron.

**TNIRCL4011** m Tubo PP-R 100 Compuesto con FV: NIRON CLIMA SDR 11/ Serie 5, D= 40 x 3,7 mm
Tubo compuesto de polipropileno copolímero random PP-R 100 con fibra de vidrio (1/4)PP-R // (2/4)PP-R+FV // (1/4)PP-R, SDR 11 serie 5, de diámetro 40 mm y 3,7 mm de espesor. Fabricado y certificado según Reglamento Particular de Aenor RP 01.72 y sistema de unión por termofusión e inserciones incorporadas y electrofusión certificado según RP 01.72. Certificado de potabilidad Aimplas según RD 140/2003. Para uso en instalaciones de fontanería (AFS, ACS), climatización (sistemas agua/agua, agua/aire) y refrigeración industrial con agua glicolada con temperaturas comprendidas entre -15 °C y 70 °C. Espesor de aislamiento térmico conforme a RITE calculado mediante procedimiento alternativo según criterios de la norma UNE EN ISO 12241. Presentación en barra de 4 m, color azul Niron con banda azul Niron Clima, ref. TNIRCL4011 de la serie Niron de ITALSAN.

**NMAN40** u Accesorio Manguito Socket, PP-R 80, D= 40 mm
Accesorio termosoldable tipo manguito de polipropileno copolímero random PP-R 80, fabricado y certificado según norma UNE EN 15874-3, para instalaciones de fontanería (AFS, ACS) y climatización (calefacción, sistemas agua/agua, agua/aire), con temperaturas comprendidas entre -20 °C y 95 °C, color azul Niron.

**NG40** u Accesorio Codo Socket, PP-R 80, D= 40 mm
Accesorio termosoldable tipo codo de polipropileno copolímero random PP-R 80, fabricado y certificado según norma UNE EN 15874-3, para instalaciones de fontanería (AFS, ACS) y climatización (calefacción, sistemas agua/agua, agua/aire), con temperaturas comprendidas entre -20 °C y 95 °C, color azul Niron.

**NT40** u Accesorio Te Socket, PP-R 80, D= 40 mm
Accesorio termosoldable tipo te de polipropileno copolímero random PP-R 80, fabricado y certificado según norma UNE EN 15874-3, para instalaciones de fontanería (AFS, ACS) y climatización (calefacción, sistemas agua/agua, agua/aire), con temperaturas comprendidas entre -20 °C y 95 °C, color azul Niron.

**TNIRCL3211** m Tubo PP-R 100 Compuesto con FV: NIRON CLIMA SDR 11/ Serie 5, D= 32 x 2,9 mm
Tubo compuesto de polipropileno copolímero random PP-R 100 con fibra de vidrio (1/4)PP-R // (2/4)PP-R+FV // (1/4)PP-R, SDR 11 serie 5, de diámetro 32 mm y 2,9 mm de espesor. Fabricado y certificado según Reglamento Particular de Aenor RP 01.72 y sistema de unión por termofusión e inserciones incorporadas y electrofusión certificado según RP 01.72. Certificado de potabilidad Aimplas según RD 140/2003. Para uso en instalaciones de fontanería (AFS, ACS), climatización (sistemas agua/agua, agua/aire) y refrigeración industrial con agua glicolada con temperaturas comprendidas entre -15 °C y 70 °C. Espesor de aislamiento térmico conforme a RITE calculado mediante procedimiento alternativo según criterios de la norma UNE EN ISO 12241. Presentación en barra de 4 m, color azul Niron con banda azul Niron Clima, ref. TNIRCL3211 de la serie Niron de ITALSAN.

**coelPRFC25a** m2 Aislamiento térmico: Plancha elastomérica flexible de 25 mm de espesor
Plancha en rollo de coquilla elastomérica flexible (FEF) autoadhesiva basada en caucho sintético. Fabricada según norma EN14304, de 25 mm de espesor que asegura la no condensación superficial según cálculo de aislamiento conforme a RITE por método simplificado según procedimiento alternativo (ITALTERM).

**NMAN32** u Accesorio Manguito Socket, PP-R 80, D= 32
Accesorio termosoldable tipo manguito de polipropileno copolímero random PP-R 80, fabricado y certificado según norma UNE EN 15874-3, para instalaciones de fontanería (AFS, ACS) y climatización (calefacción, sistemas agua/agua, agua/aire), con temperaturas comprendidas entre -20 °C y 95 °C, color azul Niron.

**NG32** u Accesorio Codo Socket, PP-R 80, D= 32 mm
Accesorio termosoldable tipo codo de polipropileno copolímero random PP-R 80, fabricado y certificado según norma UNE EN 15874-3, para instalaciones de fontanería (AFS, ACS) y climatización (calefacción, sistemas agua/agua, agua/aire), con temperaturas comprendidas entre -20 °C y 95 °C, color azul Niron.

**NT32** u Accesorio Te Socket, PP-R 80, D= 32 mm
Accesorio termosoldable tipo te de polipropileno copolímero random PP-R 80, fabricado y certificado según norma UNE EN 15874-3, para instalaciones de fontanería (AFS, ACS) y climatización (calefacción, sistemas agua/agua, agua/aire), con temperaturas comprendidas entre -20 °C y 95 °C, color azul Niron.

**mt37gru016hd** U Bomba circuladora electrònica
Dades tècniques: Coste energético 872590 MJ; Emisión de CO2 110707 kg

**mt37sve005f** U Vàlvula d'esfera, DN 50 mm, cos de ferro i bola de llautó, amb brides
Dades tècniques: Coste energético 633873 MJ; Emisión de CO2 41287 kg

**mt37svr020c** U Vàlvula de retenció de doble clapeta
Dades tècniques: Coste energético 41647 MJ; Emisión de CO2 3561 kg

**mt37sve010b** U Vàlvula d'esfera de llautó niquelat per roscar de 1/2"
Dades tècniques: Coste energético 509569 MJ; Emisión de CO2 34281 kg

**mt37tca010ba** m Tub de coure rígid amb paret de 1 mm de gruix i 13/15 mm de diàmetre, segons UNE-EN 1057
Dades tècniques: Coste energético 14375 MJ; Masa del elemento 390000 kg; Volumen 260 m3; Código ler de la lista europea de residuos 17 04 01; Emisión de CO2 277 kg

**mt35aia090mb** m Tub rígid de PVC
Dades tècniques: Coste energético 13114 MJ; Masa del elemento 160000 kg; Volumen 267 m3; Código ler de la lista europea de residuos 17 02 03; Emisión de CO2 634 kg

**mt35cun040ab** m Cable unipolar H07V-K
Dades tècniques: Coste energético 1325 MJ; Masa del elemento 35000 kg; Volumen 23 m3; Código ler de la lista europea de residuos 17 04 11; Emisión de CO2 80 kg

**mt37gru017ee** U Bomba circuladora electrònica
Dades tècniques: Coste energético 1039318 MJ; Emisión de CO2 131627 kg

**mt37sve005h** U Vàlvula d'esfera, DN 65 mm, cos de ferro i bola de llautó, amb brides
Dades tècniques: Coste energético 887407 MJ; Emisión de CO2 57779 kg

**mt37svr020d** U Vàlvula de retenció de doble clapeta
Dades tècniques: Coste energético 66611 MJ; Emisión de CO2 5662 kg

**mt35amc551ee** U Interruptor-seccionador amb comandament rotatiu
Dades tècniques: Coste energético 95899 MJ; Emisión de CO2 5001 kg

**mt35amc101ll** U Interruptor diferencial instantani
Dades tècniques: Coste energético 38372 MJ; Emisión de CO2 2021 kg

**mt35amc101kk** U Interruptor diferencial instantani
Dades tècniques: Coste energético 38372 MJ; Emisión de CO2 2021 kg

**mt35hag011dka2** U Interruptor automàtic magnetotèrmic
Dades tècniques: Coste energético 36774 MJ; Emisión de CO2 1938 kg

**mt35hag011diY1** U Interruptor automàtic magnetotèrmic
Dades tècniques: Coste energético 36774 MJ; Emisión de CO2 1938 kg

**mt35hag007jhg2** U Interruptor automàtic magnetotèrmic
Dades tècniques: Coste energético 36774 MJ; Emisión de CO2 1937 kg

**mt35hag007chE1** U Interruptor automàtic magnetotèrmic
Dades tècniques: Coste energético 18395 MJ; Emisión de CO2 982 kg

**mt35hag007cgD1** U Interruptor automàtic magnetotèrmic
Dades tècniques: Coste energético 18395 MJ; Emisión de CO2 982 kg

**mt35hag025jj** U Interruptor automàtic magnetotèrmic
Dades tècniques: Coste energético 36774 MJ; Emisión de CO2 1938 kg

**mt35aia010a** m Tub corbable de PVC
Dades tècniques: Coste energético 9835 MJ; Masa del elemento 120000 kg; Volumen 200 m3; Código ler de la lista europea de residuos 17 02 03; Emisión de CO2 475 kg

**mt35aia010b** m Tub corbable de PVC
Dades tècniques: Coste energético 13114 MJ; Masa del elemento 160000 kg; Volumen 267 m3; Código ler de la lista europea de residuos 17 02 03; Emisión de CO2 634 kg

**mt35aia010c** m Tub corbable de PVC
Dades tècniques: Coste energético 23768 MJ; Masa del elemento 290000 kg; Volumen 483 m3; Código ler de la lista europea de residuos 17 02 03; Emisión de CO2 1148 kg

**mt35aia010d** m Tub corbable de PVC
Dades tècniques: Coste energético 31145 MJ; Masa del elemento 380000 kg; Volumen 633 m3; Código ler de la lista europea de residuos 17 02 03; Emisión de CO2 1505 kg

**mt35aia010f** m Tub corbable de PVC
Dades tècniques: Coste energético 65568 MJ; Masa del elemento 800000 kg; Volumen 1333 m3; Código ler de la lista europea de residuos 17 02 03; Emisión de CO2 3168 kg

**mt35cun040aa** m Cable unipolar H07V-K
Dades tècniques: Coste energético 772 MJ; Masa del elemento 20000 kg; Volumen 13 m3; Código ler de la lista europea de residuos 17 04 11; Emisión de CO2 69 kg

**mt35cun040ac** m Cable unipolar H07V-K
Dades tècniques: Coste energético 1694 MJ; Masa del elemento 45000 kg; Volumen 30 m3; Código ler de la lista europea de residuos 17 04 11; Emisión de CO2 88 kg

**mt35cun010c1** m Cable unipolar RZ1-K (AS)
Dades tècniques: Coste energético 2247 MJ; Masa del elemento 60000 kg; Volumen 40 m3; Código ler de la lista europea de residuos 17 04 11; Emisión de CO2 98 kg

**mt35cun010d1** m Cable unipolar RZ1-K (AS)
Dades tècniques: Coste energético 2800 MJ; Masa del elemento 75000 kg; Volumen 50 m3; Código ler de la lista europea de residuos 17 04 11; Emisión de CO2 109 kg

**mt35cun010e1** m Cable unipolar RZ1-K (AS)
Dades tècniques: Coste energético 3538 MJ; Masa del elemento 95000 kg; Volumen 63 m3; Código ler de la lista europea de residuos 17 04 11; Emisión de CO2 124 kg

**mt35cun010f1** m Cable unipolar RZ1-K (AS)
Dades tècniques: Coste energético 5198 MJ; Masa del elemento 140000 kg; Volumen 93 m3; Código ler de la lista europea de residuos 17 04 11; Emisión de CO2 159 kg

**mt35cun010i1** m Cable unipolar RZ1-K (AS)
Dades tècniques: Coste energético 14049 MJ; Masa del elemento 380000 kg; Volumen 253 m3; Código ler de la lista europea de residuos 17 04 11; Emisión de CO2 336 kg
